# Techumbre plana transitable, no ventilada, con piso flotante aislante, tipo invertida. Impermeabilización con láminas de PVC, tipo monocapa

- Propiedad del archivo: CYPE INGENIEROS, S.A.
- Formato: FIEBDC-3/2002
- Ámbito geográfico: México
- Divisa: MXN
- Costes indirectos: 3.00 %
- Gastos generales: 13.00 %
- Beneficio industrial: 6.00 %
- IVA: 16.00 %

## Q Techumbres

### QA Planas transitables, no ventiladas

#### QAG Con piso flotante aislante

**QAG060** m² Techumbre plana transitable, no ventilada, con piso flotante aislante, tipo invertida. Impermeabilización con láminas de PVC, tipo monocapa.
Techumbre plana transitable, no ventilada, con piso flotante aislante, tipo invertida, pendiente del 1% al 5%, para tráfico peatonal privado. FORMACIÓN DE PENDIENTES: mediante encintado de limatesas, limahoyas y juntas con maestras de tabique de barro hueco doble y capa de arcilla expandida, vertida en seco y consolidada en su superficie con lechada de cemento, proporcionando una resistencia a compresión de 1 MPa y con una conductividad térmica de 0,087 W/(mK), con espesor medio de 10 cm; con capa de regularización de mortero de cemento, confeccionado en obra, dosificación 1:6 de 4 cm de espesor, acabado flotado; CAPA SEPARADORA BAJO IMPERMEABILIZACIÓN: geotextil no tejido compuesto por fibras de poliéster unidas por agujeteado, (300 g/m²); IMPERMEABILIZACIÓN: tipo monocapa, no adherida, formada por una membrana impermeabilizante flexible de PVC-P, (fv), de 1,2 mm de espesor, con armado de velo de fibra de vidrio, y con resistencia a la intemperie, colocada suelta sobre la capa separadora, fijada en solapes mediante soldadura termoplástica, y en los bordes soldada a perfiles colaminados de lámina metálica y PVC-P; CAPA SEPARADORA BAJO PROTECCIÓN: geotextil no tejido compuesto por fibras de poliéster unidas por agujeteado, (200 g/m²); CAPA DE PROTECCIÓN Y AISLAMIENTO TÉRMICO: piso flotante de baldosas aislantes, formadas por 35 mm de mortero y 40 mm de poliestireno extruido, de 600x600 mm, color gris, acabado poroso, colocadas directamente sobre la capa separadora.
Criterio de valoración económica: El precio no incluye la ejecución y el sellado de las juntas ni la ejecución de remates en los encuentros con paramentos y desagües.
Incluye: Replanteo de los puntos singulares. Replanteo de las pendientes y trazo de limatesas, limahoyas y juntas. Formación de pendientes mediante encintado de limatesas, limahoyas y juntas con maestras de muro divisorio. Relleno de juntas con poliestireno expandido. Colado en seco de la arcilla expandida hasta alcanzar el nivel de coronación de las maestras, y consolidación con lechada de cemento. Colado, extendido y regleado del mortero de regularización. Colocación de la capa separadora bajo impermeabilización. Limpieza y preparación de la superficie. Colocación de perfiles de fijación en los bordes. Colocación de la impermeabilización. Colocación de la capa separadora bajo protección. Colocación del piso aislante.
Criterio de cuantificación de proyecto: Superficie medida en proyección horizontal, según documentación gráfica de Proyecto, desde las caras interiores de los antepechos o petos perimetrales que la limitan.
Criterio de cuantificación de obra: Se medirá, en proyección horizontal, la superficie realmente ejecutada según especificaciones de Proyecto, desde las caras interiores de los antepechos o petos perimetrales que la limitan.

| Código | Ud | Descripción | Rendimiento | Precio | Importe |
|---|---|---|---|---|---|
| mt04lvc010c | Ud | Tabique de barro hueco doble, para revestir, 24x11,5x9 cm, densidad 780 kg/m³. (material) | 3.000 | 4.93 | 14.79 |
| mt01arl030a | m³ | Arcilla expandida, suministrada en sacos. (material) | 0.100 | 2534.33 | 253.43 |
| mt09lec020b | m³ | Lechada de cemento CEM II/B-P 32,5 N 1/3. (material) | 0.010 | 1650.52 | 16.51 |
| mt16pea020b | m² | Panel rígido de poliestireno expandido, mecanizado lateral recto, de 20 mm de espesor, resistencia térmica 0,55 m²K/W, conductividad térmica 0,036 W/(mK), para junta de contracción. (material) | 0.010 | 39.70 | 0.40 |
| mt08aaa010a | m³ | Agua. (material) | 0.008 | 22.86 | 0.18 |
| mt01arg005a | t | Arena de cantera, para mortero hecho en obra. (material) | 0.065 | 315.71 | 20.52 |
| mt08cem000f | kg | Cemento gris en sacos. (material) | 10.000 | 2.24 | 22.40 |
| mt14gsa020dg | m² | Geotextil no tejido compuesto por fibras de poliéster unidas por agujeteado, con una resistencia a la tracción longitudinal de 3,45 kN/m, una resistencia a la tracción transversal de 3,45 kN/m, una apertura de cono a la prueba de perforación dinámica según ISO 13433 inferior a 15 mm, resistencia CBR a punzonamiento 0,8 kN y una masa superficial de 300 g/m². (material) | 1.050 | 44.84 | 47.08 |
| mt15dac010c | m² | Membrana impermeabilizante flexible de PVC-P, (fv), de 1,2 mm de espesor, con armado de velo de fibra de vidrio, y con resistencia a la intemperie. (material) | 1.050 | 323.63 | 339.81 |
| mt15dan020z | m | Perfil colaminado de lámina de acero y PVC-P, plano, para remate de impermeabilización en los extremos de las membranas de PVC-P y en encuentros con elementos verticales. (material) | 0.400 | 77.48 | 30.99 |
| mt14gsa020ce | m² | Geotextil no tejido compuesto por fibras de poliéster unidas por agujeteado, con una resistencia a la tracción longitudinal de 1,63 kN/m, una resistencia a la tracción transversal de 2,08 kN/m, una apertura de cono a la prueba de perforación dinámica según ISO 13433 inferior a 27 mm, resistencia CBR a punzonamiento 0,4 kN y una masa superficial de 200 g/m². (material) | 1.050 | 27.59 | 28.97 |
| mt15lfs010a | m² | Baldosa aislante, formada por 35 mm de mortero y 40 mm de poliestireno extruido, conductividad térmica 0,033 W/(mK). (material) | 1.050 | 736.37 | 773.19 |
| mq06hor010 | h | Revolvedora de concreto eléctrica con una capacidad de amasado de 160 l. (maquinaria) | 0.032 | 53.58 | 1.71 |
| op00pis010 |  | Pistola de aire caliente para soldadura de materiales termoplásticos. | 1.000 | 0.00 | 0.00 |
| mo020 | h | Oficial albañil. (mano de obra) | 0.262 | 119.98 | 31.43 |
| mo113 | h | Cabo albañil. (mano de obra) | 0.635 | 70.30 | 44.64 |
| mo029 | h | Oficial aplicador de membranas y mantos impermeabilizantes. (mano de obra) | 0.249 | 119.98 | 29.88 |
| mo067 | h | Ayudante aplicador de membranas y mantos impermeabilizantes. (mano de obra) | 0.249 | 73.05 | 18.19 |
| % | % | Herramienta menor | 2 % | 1674.12 | 33.48 |
|  |  | Costes directos |  |  | 1707.60 |
