# Techumbre plana no transitable, no ventilada, ajardinada extensiva, tipo convencional. Impermeabilización con mantos prefabricados asfálticos, tipo bicapa

- Propiedad del archivo: CYPE INGENIEROS, S.A.
- Formato: FIEBDC-3/2002
- Ámbito geográfico: México
- Divisa: MXN
- Costes indirectos: 3.00 %
- Gastos generales: 13.00 %
- Beneficio industrial: 6.00 %
- IVA: 16.00 %

## Q Techumbres

### QD Planas no transitables, no ventiladas

#### QDE Ajardinadas extensivas

**QDE012** m² Techumbre plana no transitable, no ventilada, ajardinada extensiva, tipo convencional. Impermeabilización con mantos prefabricados asfálticos, tipo bicapa.
Techumbre plana no transitable, no ventilada, ajardinada extensiva (ecológica), tipo convencional, pendiente del 1% al 5%. FORMACIÓN DE PENDIENTES: mediante encintado de limatesas, limahoyas y juntas con maestras de tabique de barro hueco doble y capa de arcilla expandida, vertida en seco y consolidada en su superficie con lechada de cemento, proporcionando una resistencia a compresión de 1 MPa y con una conductividad térmica de 0,087 W/(mK), con espesor medio de 10 cm; con capa de regularización de mortero de cemento, confeccionado en obra, dosificación 1:6 de 4 cm de espesor, acabado flotado; AISLAMIENTO TÉRMICO: panel rígido de lana mineral hidrofugada; IMPERMEABILIZACIÓN: tipo bicapa, adherida, compuesta por un manto prefabricado de betún modificado con elastómero SBS, de 2,5 mm de espesor, con armado de fieltro de fibra de vidrio de 60 g/m² y un manto prefabricado de betún modificado con elastómero SBS, de 3,5 mm de espesor, con armado de fieltro de poliéster reforzado y estabilizado de 150 g/m², totalmente adheridos con soplete, sin coincidir sus juntas; CAPA SEPARADORA BAJO PROTECCIÓN: geotextil no tejido compuesto por fibras de poliéster unidas por agujeteado, (200 g/m²); CAPA DRENANTE Y RETENEDORA DE AGUA: lámina drenante y retenedora de agua de estructura nodular de polietileno de alta densidad (PEAD/HDPE), con nódulos de 20 mm de altura, formada por membrana de polietileno de alta densidad con relieve en cono truncado y perforaciones en la parte superior; CAPA FILTRANTE: geotextil no tejido sintético, termosoldado, de polipropileno-polietileno, con una resistencia a la tracción longitudinal de 16 kN/m, una resistencia a la tracción transversal de 16,5 kN/m, una apertura de cono a la prueba de perforación dinámica según ISO 13433 inferior a 18 mm, resistencia CBR a punzonamiento 2,7 kN y una masa superficial de 200 g/m²; CAPA DE PROTECCIÓN: capa de roca volcánica de 3 cm de espesor, sobre base de sustrato orgánico de 6 cm de espesor.
Criterio de valoración económica: El precio no incluye la ejecución y el sellado de las juntas ni la ejecución de remates en los encuentros con paramentos y desagües.
Incluye: Replanteo de los puntos singulares. Replanteo de las pendientes y trazo de limatesas, limahoyas y juntas. Formación de pendientes mediante encintado de limatesas, limahoyas y juntas con maestras de muro divisorio. Relleno de juntas con poliestireno expandido. Colado en seco de la arcilla expandida hasta alcanzar el nivel de coronación de las maestras, y consolidación con lechada de cemento. Colado, extendido y regleado de la capa de mortero de regularización. Revisión de la superficie base en la que se realiza la fijación del aislamiento de acuerdo con las exigencias de la técnica a emplear. Corte, ajuste y colocación del aislamiento. Limpieza y preparación de la superficie. Colocación de la impermeabilización. Colocación de la capa separadora bajo protección. Colocación de la capa drenante y retenedora de agua. Colocación de la capa filtrante. Extendido del sustrato y la roca volcánica.
Criterio de cuantificación de proyecto: Superficie medida en proyección horizontal, según documentación gráfica de Proyecto, desde las caras interiores de los antepechos o petos perimetrales que la limitan.
Criterio de cuantificación de obra: Se medirá, en proyección horizontal, la superficie realmente ejecutada según especificaciones de Proyecto, desde las caras interiores de los antepechos o petos perimetrales que la limitan.

| Código | Ud | Descripción | Rendimiento | Precio | Importe |
|---|---|---|---|---|---|
| mt04lvc010c | Ud | Tabique de barro hueco doble, para revestir, 24x11,5x9 cm, densidad 780 kg/m³. (material) | 3.000 | 4.93 | 14.79 |
| mt01arl030a | m³ | Arcilla expandida, suministrada en sacos. (material) | 0.100 | 2534.33 | 253.43 |
| mt09lec020b | m³ | Lechada de cemento CEM II/B-P 32,5 N 1/3. (material) | 0.010 | 1650.52 | 16.51 |
| mt16pea020b | m² | Panel rígido de poliestireno expandido, mecanizado lateral recto, de 20 mm de espesor, resistencia térmica 0,55 m²K/W, conductividad térmica 0,036 W/(mK), para junta de contracción. (material) | 0.010 | 39.70 | 0.40 |
| mt08aaa010a | m³ | Agua. (material) | 0.008 | 22.86 | 0.18 |
| mt01arg005a | t | Arena de cantera, para mortero hecho en obra. (material) | 0.065 | 315.71 | 20.52 |
| mt08cem000f | kg | Cemento gris en sacos. (material) | 10.000 | 2.24 | 22.40 |
| mt16lrc010ac | m² | Panel rígido de lana mineral hidrofugada, de 50 mm de espesor, resistencia térmica >= 1,3 m²K/W, conductividad térmica 0,038 W/(mK), Euroclase A1 de reacción al fuego. (material) | 1.050 | 563.35 | 591.52 |
| mt14lga010oc | m² | Manto prefabricado de betún modificado con elastómero SBS, de 3,5 mm de espesor, masa nominal 5 kg/m², con armado de fieltro de poliéster reforzado y estabilizado de 150 g/m², con autoprotección mineral de color verde, con resistencia a la penetración de raíces. (material) | 1.100 | 306.96 | 337.66 |
| mt14lba010a | m² | Manto prefabricado de betún modificado con elastómero SBS, de 2,5 mm de espesor, masa nominal 3 kg/m², con armado de fieltro de fibra de vidrio de 60 g/m², de superficie no protegida. (material) | 1.100 | 142.28 | 156.51 |
| mt14gsa020ce | m² | Geotextil no tejido compuesto por fibras de poliéster unidas por agujeteado, con una resistencia a la tracción longitudinal de 1,63 kN/m, una resistencia a la tracción transversal de 2,08 kN/m, una apertura de cono a la prueba de perforación dinámica según ISO 13433 inferior a 27 mm, resistencia CBR a punzonamiento 0,4 kN y una masa superficial de 200 g/m². (material) | 1.050 | 27.59 | 28.97 |
| mt14gdc010v | m² | Lámina drenante y retenedora de agua de estructura nodular de polietileno de alta densidad (PEAD/HDPE), con nódulos de 20 mm de altura, formada por membrana de polietileno de alta densidad con relieve en cono truncado y perforaciones en la parte superior, resistencia a la compresión 180 kN/m² según ISO 604 y capacidad de drenaje 12 l/(s·m). (material) | 1.050 | 278.23 | 292.14 |
| mt14gsa010dg | m² | Geotextil no tejido sintético, termosoldado, de polipropileno-polietileno, con una resistencia a la tracción longitudinal de 16 kN/m, una resistencia a la tracción transversal de 16,5 kN/m, una apertura de cono a la prueba de perforación dinámica según ISO 13433 inferior a 18 mm, resistencia CBR a punzonamiento 2,7 kN y una masa superficial de 200 g/m². (material) | 1.050 | 75.87 | 79.66 |
| mt48sad010 | l | Sustrato orgánico, para techumbres ajardinadas extensivas. (material) | 60.000 | 2.84 | 170.40 |
| mt48sad020 | kg | Roca volcánica de distintas granulometrías, para colocar sobre el sustrato orgánico en techumbres ajardinadas extensivas. (material) | 50.000 | 4.01 | 200.50 |
| mq06hor010 | h | Revolvedora de concreto eléctrica con una capacidad de amasado de 160 l. (maquinaria) | 0.032 | 53.58 | 1.71 |
| op00sop010 |  | Soplete para soldadura de mantos prefabricados asfálticos. | 1.000 | 0.00 | 0.00 |
| mo020 | h | Oficial albañil. (mano de obra) | 0.124 | 119.98 | 14.88 |
| mo113 | h | Cabo albañil. (mano de obra) | 0.566 | 70.30 | 39.79 |
| mo029 | h | Oficial aplicador de membranas y mantos impermeabilizantes. (mano de obra) | 0.428 | 119.98 | 51.35 |
| mo067 | h | Ayudante aplicador de membranas y mantos impermeabilizantes. (mano de obra) | 0.428 | 73.05 | 31.27 |
| mo054 | h | Oficial colocador de aislantes. (mano de obra) | 0.069 | 123.28 | 8.51 |
| mo101 | h | Ayudante colocador de aislantes. (mano de obra) | 0.069 | 73.05 | 5.04 |
| mo040 | h | Oficial jardinero. (mano de obra) | 0.073 | 119.98 | 8.76 |
| mo115 | h | Peón jardinero. (mano de obra) | 0.073 | 70.30 | 5.13 |
| % | % | Herramienta menor | 2 % | 2352.03 | 47.04 |
|  |  | Costes directos |  |  | 2399.07 |
