# Lastre o contrapeso de concreto simple para estabilizador de fachada

- Propiedad del archivo: CYPE Ingenieros S.A.
- Formato: FIEBDC-3/2016
- Programa: Generador de precios de la construcción. CYPE Ingenieros, S.A.
- Fecha: 23/05/2024
- Ámbito geográfico: México
- Divisa: MXN
- Costes indirectos: 3 %
- Gastos generales: 13 %
- Beneficio industrial: 6 %
- IVA: 16 %

## 0 Trabajos preliminares

### 0F Estabilizadores de fachada

#### 0FC Contrapesos

**0FC010** Ud Lastre o contrapeso de concreto simple para estabilizador de fachada.
Lastre o contrapeso de concreto simple, para sujeción de estabilizador de fachada, de 1x2x2 m, realizado con concreto f'c=15 MPa (150 kg/cm²), clasificación de exposición A1, tamaño máximo del agregado 20 mm, revenimiento de 5 a 10 cm, premezclado y colado con tiro directo; montaje y desmontaje de sistema de cimbra recuperable, realizado con paneles metálicos, amortizables en 200 usos. Incluso lámina de polietileno para protección del pavimento existente en la vía pública y líquido desmoldante MasterFinish RL 294 "MBCC de Sika", para evitar la adherencia del concreto a la cimbra.
Criterio de valoración económica: El precio incluye la demolición del lastre o contrapeso con martillo neumático y la carga manual de escombros sobre camión o contenedor.
Incluye: Replanteo. Colocación de la lámina de polietileno. Montaje del sistema de cimbra. Colado y compactación del concreto. Coronación y enrase del elemento. Desmontaje de la cimbra. Curado del concreto. Demolición del elemento. Fragmentación de los escombros en piezas manejables. Retirada y acopio de escombros. Carga manual de escombros sobre camión o contenedor.
Criterio de cuantificación de proyecto: Número de unidades previstas, según documentación gráfica de Proyecto.
Criterio de cuantificación de obra: Se medirá el número de unidades realmente ejecutadas según especificaciones de Proyecto.

| Código | Ud | Descripción | Rendimiento | Precio | Importe |
|---|---|---|---|---|---|
| mt16png010c | m² | Film de polietileno de 0,15 mm de espesor y 138 g/m² de masa superficial. (material) | 2.2 | 8.89 | 19.558 |
| mt08eme040 | m² | Paneles metálicos de varias dimensiones, para cimbrar elementos de concreto. (material) | 0.06 | 792.4 | 47.544 |
| mt50spa052b | m | Tablón de madera de pino, de 20x7,2 cm. (material) | 0.24 | 96.33 | 23.119 |
| mt50spa081a | Ud | Puntal metálico telescópico, de hasta 3 m de altura. (material) | 0.16 | 293.38 | 46.941 |
| mt08eme051a | m | Fleje de acero galvanizado, para cimbra metálica. (material) | 1.2 | 4.42 | 5.304 |
| mt08var050 | kg | Alambre galvanizado para atar, de 1,30 mm de diámetro. (material) | 0.6 | 22.86 | 13.716 |
| mt08var060 | kg | Puntas de acero de 20x100 mm. (material) | 1.2 | 133.34 | 160.008 |
| mt08dba010g | l | Agente desmoldeante, a base de aceites especiales, emulsionable en agua MasterFinish RL 294 "MBCC de Sika", para cimbras metálicas, fenólicas o de madera. (material) | 0.36 | 28.34 | 10.202 |
| mt10hmf071be | m³ | Concreto simple f'c=15 MPa (150 kg/cm²), clasificación de exposición A1, tamaño máximo del agregado 20 mm, revenimiento nominal del concreto fresco de 5 a 10 mm, premezclado, según RCDF NTC Diseño y Construcción de Estructuras de Concreto (2004). (material) | 4.4 | 1215.62 | 5348.728 |
| mq05mai030 | h | Martillo neumático. (maquinaria) | 18.547 | 70.97 | 1316.281 |
| mq05pdm010a | h | Compresor portátil eléctrico 2 m³/min de caudal. (maquinaria) | 9.274 | 66.26 | 614.495 |
| mo044 | h | Oficial carpintero de obra negra. (mano de obra) | 5.658 | 124.86 | 706.458 |
| mo091 | h | Ayudante carpintero de obra negra. (mano de obra) | 7.544 | 75.97 | 573.118 |
| mo045 | h | Oficial concretero. (mano de obra) | 0.314 | 124.86 | 39.206 |
| mo092 | h | Ayudante concretero. (mano de obra) | 1.572 | 75.97 | 119.425 |
| mo113 | h | Cabo albañil. (mano de obra) | 12.574 | 70.3 | 883.952 |
| mo112 | h | Peón albañil. (mano de obra) | 37.721 | 71.45 | 2695.165 |
| % | % | Herramienta menor | 2 % | 12623.220 | 252.464 |
|  |  | Costes directos |  |  | 12875.684 |

Residuos:
- colocación: mt16png010c Film de polietileno de 0,15 mm de espesor y 138 g/m² de masa superficial; factor de residuo 0.06
- colocación: mt08eme040 Paneles metálicos de varias dimensiones, para cimbrar elementos de concreto; factor de residuo 1
- colocación: mt50spa052b Tablón de madera de pino, de 20x7,2 cm; factor de residuo 1
- colocación: mt50spa081a Puntal metálico telescópico, de hasta 3 m de altura; factor de residuo 1
- colocación: mt08eme051a Fleje de acero galvanizado, para cimbra metálica; factor de residuo 1
- colocación: mt08var050 Alambre galvanizado para atar, de 1,30 mm de diámetro; factor de residuo 0.0038
- colocación: mt08var060 Puntas de acero de 20x100 mm; factor de residuo 0.0045
- colocación: mt08dba010g; factor de residuo 0.07
- colocación: mt10hmf071be; factor de residuo 0.0016

## Recursos

**mt16png010c** m² Film de polietileno de 0,15 mm de espesor y 138 g/m² de masa superficial
Datos técnicos: Coste energético 21.237 MJ; Emisión de CO2 0.786 kg; Código LER 17 06 04; Masa del elemento 0.138 kg; Volumen 0.00023 m3
Residuos:
- embalaje: re170203 Plástico. (componente de residuo); rendimiento 0.024 kg; Código LER 17 02 03; Masa del elemento 1 kg; Volumen 0.001667 m3

**mt08eme040** m² Paneles metálicos de varias dimensiones, para cimbrar elementos de concreto
Datos técnicos: Coste energético 314.560 MJ; Emisión de CO2 16.320 kg; Código LER 17 04 05; Masa del elemento 32 kg; Volumen 0.015238 m3

**mt50spa052b** m Tablón de madera de pino, de 20x7,2 cm
Datos técnicos: Coste energético 1124.755 MJ; Emisión de CO2 -15.401 kg; Código LER 17 02 01; Masa del elemento 8.28 kg; Volumen 0.007527 m3

**mt50spa081a** Ud Puntal metálico telescópico, de hasta 3 m de altura
Datos técnicos: Coste energético 97.317 MJ; Emisión de CO2 5.049 kg; Código LER 17 04 05; Masa del elemento 9.9 kg; Volumen 0.004714 m3

**mt08eme051a** m Fleje de acero galvanizado, para cimbra metálica
Datos técnicos: Coste energético 3.93e-05 MJ; Emisión de CO2 2.04e-06 kg; Código LER 17 04 05; Masa del elemento 0.000004 kg

**mt08var050** kg Alambre galvanizado para atar, de 1,30 mm de diámetro
Datos técnicos: Coste energético 25.100 MJ; Emisión de CO2 2.560 kg; Código LER 17 04 05; Masa del elemento 1 kg; Volumen 0.000476 m3

**mt08var060** kg Puntas de acero de 20x100 mm
Datos técnicos: Coste energético 9.830 MJ; Emisión de CO2 0.510 kg; Código LER 17 04 05; Masa del elemento 1 kg; Volumen 0.000476 m3

**mt08dba010g** l Agente desmoldeante
Datos técnicos: Coste energético 82.642 MJ; Emisión de CO2 4.474 kg; Código LER 17 09 04; Masa del elemento 0.932 kg; Volumen 0.000621 m3
Residuos:
- embalaje: re150104 Envases metálicos. (componente de residuo); rendimiento 0.042 kg; Código LER 15 01 04; Masa del elemento 1 kg; Volumen 0.001667 m3

**mt10hmf071be** m³ Concreto simple f'c=15 MPa (150 kg/cm²)
Datos técnicos: Coste energético 1840.000 MJ; Emisión de CO2 230.000 kg; Código LER 17 01 01; Masa del elemento 2300 kg; Volumen 1.533333 m3
