# Relleno de trasdós de cascarón

- Propiedad del archivo: CYPE Ingenieros S.A.
- Formato: FIEBDC-3/2016
- Programa: Generador de precios de la construcción. CYPE Ingenieros, S.A.
- Fecha: 23/05/2024
- Ámbito geográfico: México
- Divisa: MXN
- Costes indirectos: 3 %
- Gastos generales: 13 %
- Beneficio industrial: 6 %
- IVA: 16 %

## E Estructuras

### EF Mampostería

#### EFE Cascarones

**EFE021** m³ Relleno de trasdós de cascarón.
Relleno de trasdós de cascarón con concreto celular a base de cemento y aditivo plastificante-aireante, con medios mecánicos, de resistencia a compresión 0,2 MPa y 350 kg/m³ de densidad, confeccionado en obra con cemento gris y aditivo plastificante-aireante Mastercell 100 "MBCC de Sika".
Incluye: Extendido del material de relleno en capas de espesor uniforme. Regleado y nivelación de la superficie de acabado.
Criterio de cuantificación de proyecto: Volumen medido según documentación gráfica de Proyecto.
Criterio de cuantificación de obra: Se medirá el volumen realmente ejecutado según especificaciones de Proyecto.

| Código | Ud | Descripción | Rendimiento | Precio | Importe |
|---|---|---|---|---|---|
| mt08cem000f | kg | Cemento gris en sacos. (material) | 300 | 2.24 | 672.000 |
| mt08adb010d | kg | Aditivo plastificante-aireante Mastercell 100 "MBCC de Sika" para concretos celulares. (material) | 3 | 66.74 | 200.220 |
| mt08aaa010a | m³ | Agua. (material) | 0.4 | 22.86 | 9.144 |
| mq06cel010 | h | Equipo para fabricación y bombeo de concreto celular a base de cemento y aditivo plastificante-aireante, de 12 m³/h. (maquinaria) | 0.348 | 389.5 | 135.546 |
| mo020 | h | Oficial albañil. (mano de obra) | 0.778 | 119.98 | 93.344 |
| mo113 | h | Cabo albañil. (mano de obra) | 1.555 | 70.3 | 109.317 |
| % | % | Herramienta menor | 2 % | 1219.571 | 24.391 |
|  |  | Costes directos |  |  | 1243.962 |

Residuos:
- colocación: mt08cem000f Cemento gris en sacos; factor de residuo 0.0063
- colocación: mt08adb010d Aditivo plastificante-aireante Mastercell 100 "MBCC de Sika" para concretos celulares; factor de residuo 0.055

## Recursos

**mt08cem000f** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adb010d** kg Aditivo plastificante-aireante Mastercell 100 "MBCC de Sika" para concretos celulares
Datos técnicos: Coste energético 34.920 MJ; Emisión de CO2 1.764 kg; Código LER 17 09 04; Masa del elemento 1 kg; Volumen 0.000667 m3
Residuos:
- embalaje: re170203 Plástico; rendimiento 0.032 kg

**mt08aaa010a** m³ Agua
Datos técnicos: Coste energético 60.000 MJ; Emisión de CO2 30.000 kg
