# Refuerzo de viga peraltada de concreto reforzado, mediante recrecido con concreto reforzado

- Propiedad del archivo: CYPE Ingenieros S.A.
- Formato: FIEBDC-3/2016
- Programa: Generador de precios de la construcción. CYPE Ingenieros, S.A.
- Fecha: 23/05/2024
- Ámbito geográfico: México
- Divisa: MXN
- Costes indirectos: 3 %
- Gastos generales: 13 %
- Beneficio industrial: 6 %
- IVA: 16 %

## E Estructuras

### EH Concreto reforzado

#### EHH Refuerzos con concreto

**EHH030** m Refuerzo de viga peraltada de concreto reforzado, mediante recrecido con concreto reforzado.
Refuerzo de viga de concreto reforzado de 20 cm de alma, mediante recrecido de concreto reforzado de 10 cm en la cara inferior, realizado con concreto f'c=20 MPa (200 kg/cm²), clasificación de exposición A1, tamaño máximo del agregado 12 mm, revenimiento de 5 a 10 cm, premezclado, y colado con grúa, y acero fy=4200 kg/cm², con una cuantía de 40 kg/m³; previa aplicación de una capa continua de adhesivo tixotrópico de dos componentes a base de resina epoxi, MasterBrace ADH 1460 "MBCC de Sika", sobre la superficie del concreto endurecido.
Criterio de valoración económica: El precio incluye el construcción y desmontaje del sistema de cimbra y el habilitado del acero (corte y doblez) y el armado en el lugar definitivo de su colocación en obra.
Incluye: Picado y saneado de la cara inferior de la viga. Conexión directa entre armados original y de refuerzo. Limpieza de la superficie de concreto. Aplicación del adhesivo. Montaje del sistema de cimbra. Colado del concreto. Desmontaje de la cimbra. Limpieza de los restos.
Criterio de cuantificación de proyecto: Longitud medida a ejes, según documentación gráfica de Proyecto.
Criterio de cuantificación de obra: Se medirá, a ejes, la longitud realmente ejecutada según especificaciones de Proyecto.

| Código | Ud | Descripción | Rendimiento | Precio | Importe |
|---|---|---|---|---|---|
| mt09reh120d | kg | Adhesivo tixotrópico de dos componentes a base de resina epoxi, MasterBrace ADH 1460 "MBCC de Sika", para la correcta unión entre el concreto fresco y el concreto endurecido o para mejorar la adherencia del concreto endurecido y el acero. (material) | 0.66 | 175.6 | 115.896 |
| mt10haf061bc | m³ | Concreto f'c=20 MPa (200 kg/cm²), clasificación de exposición A1, tamaño máximo del agregado 12 mm, revenimiento nominal del concreto fresco de 5 a 10 mm, premezclado, según RCDF NTC Diseño y Construcción de Estructuras de Concreto (2004). (material) | 0.042 | 1339.8 | 56.272 |
| mt07aco080a | kg | Acero fy=4200 kg/cm², de varios diámetros, según NMX-C-407-ONNCCE. (material) | 1.632 | 12.85 | 20.971 |
| mt08var050 | kg | Alambre galvanizado para atar, de 1,30 mm de diámetro. (material) | 0.018 | 22.86 | 0.411 |
| mt08eva010a | m² | Sistema de cimbra recuperable para la ejecución de vigas de concreto para revestir, compuesto de: puntales metálicos telescópicos, sopandas metálicas y superficie de la cimbra de madera tratada reforzada con varillas y perfiles, hasta 3 m de altura libre de piso a techo. (material) | 0.4 | 449.54 | 179.816 |
| mo043 | h | Oficial fierrero. (mano de obra) | 0.029 | 124.86 | 3.621 |
| mo090 | h | Ayudante fierrero. (mano de obra) | 0.031 | 75.97 | 2.355 |
| mo045 | h | Oficial concretero. (mano de obra) | 0.922 | 124.86 | 115.121 |
| mo092 | h | Ayudante concretero. (mano de obra) | 0.447 | 75.97 | 33.959 |
| % | % | Herramienta menor | 2 % | 528.422 | 10.568 |
|  |  | Costes directos |  |  | 538.990 |

Residuos:
- colocación: mt09reh120d; factor de residuo 0.03
- colocación: mt10haf061bc; factor de residuo 0.00158339
- colocación: mt07aco080a Acero fy=4200 kg/cm², de varios diámetros, según NMX-C-407-ONNCCE; factor de residuo 0.01386
- colocación: mt08var050 Alambre galvanizado para atar, de 1,30 mm de diámetro; factor de residuo 0.0038
- colocación: mt08eva010a; factor de residuo 1

## Recursos

**mt09reh120d** kg Adhesivo tixotrópico de dos componentes a base de resina epoxi
Datos técnicos: Coste energético 86.761 MJ; Emisión de CO2 3.294 kg; Código LER 17 09 04; Masa del elemento 1 kg; Volumen 0.000667 m3
Residuos:
- embalaje: re170203 Plástico. (componente de residuo); rendimiento 0.003 kg; Código LER 17 02 03; Masa del elemento 1 kg; Volumen 0.001667 m3

**mt10haf061bc** m³ Concreto f'c=20 MPa (200 kg/cm²)
Datos técnicos: Coste energético 1840.000 MJ; Emisión de CO2 230.000 kg; Código LER 17 01 01; Masa del elemento 2300 kg; Volumen 1.533333 m3

**mt07aco080a** kg Acero fy=4200 kg/cm², de varios diámetros, según NMX-C-407-ONNCCE
Datos técnicos: Coste energético 9.830 MJ; Emisión de CO2 0.510 kg; Código LER 17 04 05; Masa del elemento 1 kg; Volumen 0.000476 m3

**mt08var050** kg Alambre galvanizado para atar, de 1,30 mm de diámetro
Datos técnicos: Coste energético 25.100 MJ; Emisión de CO2 2.560 kg; Código LER 17 04 05; Masa del elemento 1 kg; Volumen 0.000476 m3

**mt08eva010a** m² Sistema de cimbra recuperable para la ejecución de vigas de concreto para revestir
Datos técnicos: Coste energético 186.399 MJ; Emisión de CO2 -2.455 kg; Código LER 17 02 01; Masa del elemento 1.5125 kg; Volumen 0.001375 m3
