# Sistema de cimbra para muro de concreto

- Propiedad del archivo: CYPE Ingenieros S.A.
- Formato: FIEBDC-3/2016
- Programa: Generador de precios de la construcción. CYPE Ingenieros, S.A.
- Fecha: 23/05/2024
- Ámbito geográfico: México
- Divisa: MXN
- Costes indirectos: 3 %
- Gastos generales: 13 %
- Beneficio industrial: 6 %
- IVA: 16 %

## E Estructuras

### EH Concreto reforzado

#### EHM Muros

**EHM011** m² Sistema de cimbra para muro de concreto.
Montaje y desmontaje en una cara del muro, de sistema de cimbra a dos caras con acabado para revestir, realizado con paneles metálicos modulares, amortizables en 150 usos, para formación de muro de concreto reforzado, de hasta 3 m de altura y superficie plana, para contención de tierras. Incluso, pasamuros para paso de los tensores, elementos de sustentación, fijación y apuntalamiento necesarios para su estabilidad; y líquido desmoldante MasterFinish RL 294 "MBCC de Sika", para evitar la adherencia del concreto a la cimbra.
Incluye: Limpieza y preparación del plano de apoyo. Colocación de pasamuros para paso de los tensores. Montaje del sistema de cimbra. Colocación de elementos de sustentación, fijación y apuntalamiento. Aplomado y nivelación de la cimbra. Desmontaje de la cimbra. Limpieza y almacenamiento de la cimbra.
Criterio de cuantificación de proyecto: Superficie de cimbra en contacto con el concreto, medida según documentación gráfica de Proyecto, sin deducir huecos menores de 1 m².
Criterio de cuantificación de obra: Se medirá la superficie de cimbra en contacto con el concreto realmente ejecutada según especificaciones de Proyecto, sin deducir huecos menores de 1 m².

| Código | Ud | Descripción | Rendimiento | Precio | Importe |
|---|---|---|---|---|---|
| mt08eme070a | m² | Paneles metálicos modulares, para cimbrar muros de concreto de hasta 3 m de altura. (material) | 0.007 | 3047.69 | 21.334 |
| mt08eme075j | Ud | Estructura soporte de sistema de cimbra vertical, para muros de concreto a dos caras, de hasta 3 m de altura, formada por tornapuntas metálicos para estabilización y aplomado de la superficie de la cimbra. (material) | 0.007 | 4190.58 | 29.334 |
| mt08dba010g | l | Agente desmoldeante, a base de aceites especiales, emulsionable en agua MasterFinish RL 294 "MBCC de Sika", para cimbras metálicas, fenólicas o de madera. (material) | 0.03 | 28.34 | 0.850 |
| mt08var204 | Ud | Pasamuros de PVC para paso de los tensores de la cimbra, de varios diámetros y longitudes. (material) | 0.4 | 20.58 | 8.232 |
| mo044 | h | Oficial carpintero de obra negra. (mano de obra) | 0.385 | 124.86 | 48.071 |
| mo091 | h | Ayudante carpintero de obra negra. (mano de obra) | 0.42 | 75.97 | 31.907 |
| % | % | Herramienta menor | 2 % | 139.728 | 2.795 |
|  |  | Costes directos |  |  | 142.523 |

Residuos:
- colocación: mt08eme070a Paneles metálicos modulares, para cimbrar muros de concreto de hasta 3 m de altura; factor de residuo 1
- colocación: mt08dba010g; factor de residuo 0.07

## Recursos

**mt08eme070a** m² Paneles metálicos modulares, para cimbrar muros de concreto de hasta 3 m de altura
Datos técnicos: Coste energético 314.560 MJ; Emisión de CO2 16.320 kg; Código LER 17 04 05; Masa del elemento 32 kg; Volumen 0.015238 m3

**mt08dba010g** l Agente desmoldeante
Datos técnicos: Coste energético 82.642 MJ; Emisión de CO2 4.474 kg; Código LER 17 09 04; Masa del elemento 0.932 kg; Volumen 0.000621 m3
Residuos:
- embalaje: re150104 Envases metálicos. (componente de residuo); rendimiento 0.042 kg; Código LER 15 01 04; Masa del elemento 1 kg; Volumen 0.001667 m3
