# Puente de unión entre mortero de reparación y concreto existente, y protector de armados de acero, a base de cemento

- Propiedad del archivo: CYPE Ingenieros S.A.
- Formato: FIEBDC-3/2016
- Programa: Generador de precios de la construcción. CYPE Ingenieros, S.A.
- Fecha: 23/05/2024
- Ámbito geográfico: México
- Divisa: MXN
- Costes indirectos: 3 %
- Gastos generales: 13 %
- Beneficio industrial: 6 %
- IVA: 16 %

## E Estructuras

### EH Concreto reforzado

#### EHO Protecciones

**EHO010** m² Puente de unión entre mortero de reparación y concreto existente, y protector de armados de acero, a base de cemento.
Aplicación manual de imprimación, a base de cemento, agregados seleccionados, polímeros y aditivos, para la protección y pasivación de armados de acero, y como puente de unión entre morteros de reparación y concreto existente, garantizando la adherencia entre ambos, (rendimiento: 1 kg/m²).
Criterio de valoración económica: El precio no incluye el mortero de reparación.
Incluye: Humectación de la superficie soporte. Preparación de la mezcla. Aplicación del producto. Curado.
Criterio de cuantificación de proyecto: Superficie medida según documentación gráfica de Proyecto.
Criterio de cuantificación de obra: Se medirá la superficie realmente ejecutada según especificaciones de Proyecto.

| Código | Ud | Descripción | Rendimiento | Precio | Importe |
|---|---|---|---|---|---|
| mt09rep030b | kg | Imprimación, a base de cemento, agregados seleccionados, polímeros y aditivos, para la protección y pasivación de armados de acero, y como puente de unión entre morteros de reparación y concreto existente. (material) | 1 | 68.71 | 68.710 |
| mo112 | h | Peón albañil. (mano de obra) | 0.156 | 71.45 | 11.146 |
| % | % | Herramienta menor | 2 % | 79.856 | 1.597 |
|  |  | Costes directos |  |  | 81.453 |

Residuos:
- colocación: mt09rep030b; factor de residuo 0.0063

## Recursos

**mt09rep030b** kg Imprimación, a base de cemento
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
