# Puente de unión entre mortero de reparación y concreto existente, y protector de armados de acero, a base de resina epoxi

- Propiedad del archivo: CYPE Ingenieros S.A.
- Formato: FIEBDC-3/2016
- Programa: Generador de precios de la construcción. CYPE Ingenieros, S.A.
- Fecha: 23/05/2024
- Ámbito geográfico: México
- Divisa: MXN
- Costes indirectos: 3 %
- Gastos generales: 13 %
- Beneficio industrial: 6 %
- IVA: 16 %

## E Estructuras

### EH Concreto reforzado

#### EHO Protecciones

**EHO020** m² Puente de unión entre mortero de reparación y concreto existente, y protector de armados de acero, a base de resina epoxi.
Aplicación manual de imprimación activa de dos componentes a base de resina epoxi, MasterEmaco P 2000 BP "MBCC de Sika", de color rojo, garantizando la adherencia entre ambos, (rendimiento: 1 kg/m²).
Criterio de valoración económica: El precio no incluye el mortero de reparación.
Incluye: Limpieza de la superficie soporte. Preparación de la mezcla. Aplicación del producto.
Criterio de cuantificación de proyecto: Superficie medida según documentación gráfica de Proyecto.
Criterio de cuantificación de obra: Se medirá la superficie realmente ejecutada según especificaciones de Proyecto.

| Código | Ud | Descripción | Rendimiento | Precio | Importe |
|---|---|---|---|---|---|
| mt09reh040n | kg | Imprimación activa de dos componentes a base de resina epoxi, MasterEmaco P 2000 BP "MBCC de Sika", de color rojo, impermeable al agua, al oxígeno, a los cloruros y a los aceites, para la protección y pasivación de armados de acero, y como puente de unión entre concreto o mortero fresco y concreto o mortero endurecido (material) | 1 | 148.78 | 148.780 |
| mo112 | h | Peón albañil. (mano de obra) | 0.156 | 71.45 | 11.146 |
| % | % | Herramienta menor | 2 % | 159.926 | 3.199 |
|  |  | Costes directos |  |  | 163.125 |

Residuos:
- colocación: mt09reh040n; factor de residuo 0.03

## Recursos

**mt09reh040n** kg Imprimación activa de dos componentes a base de resina epoxi
Datos técnicos: Coste energético 86.761 MJ; Emisión de CO2 3.294 kg; Código LER 17 09 04; Masa del elemento 1 kg; Volumen 0.000667 m3
Residuos:
- embalaje: re170203 Plástico. (componente de residuo); rendimiento 0.003 kg; Código LER 17 02 03; Masa del elemento 1 kg; Volumen 0.001667 m3
