# Impregnación hidrófuga, para la protección del concreto o mortero frente a la humedad, la intemperie y las heladas

- Propiedad del archivo: CYPE Ingenieros S.A.
- Formato: FIEBDC-3/2016
- Programa: Generador de precios de la construcción. CYPE Ingenieros, S.A.
- Fecha: 23/05/2024
- Ámbito geográfico: México
- Divisa: MXN
- Costes indirectos: 3 %
- Gastos generales: 13 %
- Beneficio industrial: 6 %
- IVA: 16 %

## E Estructuras

### EH Concreto reforzado

#### EHO Protecciones

**EHO210** m² Impregnación hidrófuga, para la protección del concreto o mortero frente a la humedad, la intemperie y las heladas.
Aplicación manual de una mano de impregnación hidrófuga y oleófuga, MasterProtect H 305 "MBCC de Sika", (rendimiento: 0,2 l/m²), para la protección del concreto o mortero frente a la humedad, la intemperie y las heladas.
Incluye: Limpieza de la superficie soporte. Aplicación del producto.
Criterio de cuantificación de proyecto: Superficie medida según documentación gráfica de Proyecto.
Criterio de cuantificación de obra: Se medirá la superficie realmente ejecutada según especificaciones de Proyecto.

| Código | Ud | Descripción | Rendimiento | Precio | Importe |
|---|---|---|---|---|---|
| mt27tsb030d | l | Impregnación hidrófuga y oleófuga, MasterProtect H 305 "MBCC de Sika", incolora, a base de alcoxisilano de alquilo en base acuosa, sin disolventes, con una profundidad media de penetración de 6,8 mm, repelente del agua y la suciedad, con propiedades tixotrópicas, permeable al vapor de agua, antimoho y antiverdín, con efecto preventivo de las eflorescencias y con resistencia a los rayos UV y a los álcalis, para aplicación sobre superficies de concreto, mortero, tabique de barro o piedra natural. (material) | 0.2 | 120.98 | 24.196 |
| mo038 | h | Oficial pintor. (mano de obra) | 0.467 | 119.98 | 56.031 |
| % | % | Herramienta menor | 2 % | 80.227 | 1.605 |
|  |  | Costes directos |  |  | 81.832 |
