# Losa sanitaria ventilada sobre murete de mampostería

- Propiedad del archivo: CYPE Ingenieros S.A.
- Formato: FIEBDC-3/2016
- Programa: Generador de precios de la construcción. CYPE Ingenieros, S.A.
- Fecha: 23/05/2024
- Ámbito geográfico: México
- Divisa: MXN
- Costes indirectos: 3 %
- Gastos generales: 13 %
- Beneficio industrial: 6 %
- IVA: 16 %

## E Estructuras

### EH Concreto reforzado

#### EHU Losas nervadas

**EHU005** m² Losa sanitaria ventilada sobre murete de mampostería.
Losa sanitaria ventilada de concreto reforzado, peralte 30 = 25+5 cm, realizada con concreto f'c=20 MPa (200 kg/cm²), clasificación de exposición A1, tamaño máximo del agregado 20 mm, revenimiento de 5 a 10 cm, premezclado, y colado con grúa, volumen 0,104 m³/m², y acero fy=4200 kg/cm² en zona de refuerzo de negativos y conectores de viguetas y cadenas, cuantía 6 kg/m²; formada por: vigueta pretensada T-18; bovedilla de concreto, 60x20x25 cm; capa de compresión de 5 cm de espesor, con armado de reparto formado por malla electrosoldada de alambre liso de acero tipo 6x6 10/10, sobre murete de apoyo de 80 cm de altura de tabique de barro perforado (panal), para revestir, 24x11,5x9 cm, con mortero de cemento confeccionado en obra, con 250 kg/m³ de cemento, color gris, dosificación 1:6, suministrado en sacos, acabado con manto prefabricado asfáltico. Incluso agente filmógeno MasterKure 215 WB "MBCC de Sika", para el curado de concretos y morteros.
Criterio de valoración económica: El precio incluye el habilitado del acero (corte y doblez) en el área de trabajo, en obra y el armado en el lugar definitivo de su colocación en obra.
Incluye: MURETE DE MAMPOSTERÍA: Limpieza y preparación de la superficie soporte. Replanteo. Preparación del mortero. Asiento de la primera hilada sobre capa de mortero. Colocación y aplomado de miras de referencia. Tendido de hilos entre miras. Colocación de las piezas por hiladas a nivel. Formación de huecos de ventilación en muros. Colocación de la impermeabilización. LOSA SANITARIA: Replanteo de la geometría del entrepiso. Colocación de viguetas y bovedillas. Colocación de los armados con separadores homologados. Colado y compactación del concreto. Regleado y nivelación de la capa de compresión. Curado del concreto.
Criterio de cuantificación de proyecto: Superficie medida desde las caras exteriores de las cadenas del perímetro, según documentación gráfica de Proyecto, deduciendo los huecos de superficie mayor de 6 m².
Criterio de cuantificación de obra: Se medirá, desde las caras exteriores de las cadenas del perímetro, la superficie realmente ejecutada según especificaciones de Proyecto, deduciendo los huecos de superficie mayor de 6 m². Se consideran incluidos todos los elementos integrantes de la estructura señalados en los planos y detalles del Proyecto.

| Código | Ud | Descripción | Rendimiento | Precio | Importe |
|---|---|---|---|---|---|
| mt04lpv010a | Ud | Tabique de barro perforado (panal), para revestir, 24x11,5x9 cm, densidad 780 kg/m³. (material) | 48.3 | 6.45 | 311.535 |
| mt08aaa010a | m³ | Agua. (material) | 0.004 | 22.86 | 0.091 |
| mt01arg005a | t | Arena de cantera, para mortero hecho en obra. (material) | 0.03 | 315.71 | 9.471 |
| mt08cem000f | kg | Cemento gris en sacos. (material) | 4.666 | 2.24 | 10.452 |
| mt14lba010g | m² | Manto prefabricado de betún modificado con elastómero SBS, de 3,5 mm de espesor, masa nominal 4 kg/m², con armado de fieltro de poliéster no tejido de 160 g/m², de superficie no protegida. (material) | 0.84 | 205.22 | 172.385 |
| mt08eft030a | m² | Tablero de madera tratada, de 22 mm de espesor, reforzado con varillas y perfiles. (material) | 0.028 | 693.35 | 19.414 |
| mt08cim030b | m³ | Madera de pino. (material) | 0.003 | 5417.28 | 16.252 |
| mt08var060 | kg | Puntas de acero de 20x100 mm. (material) | 0.04 | 133.34 | 5.334 |
| mt08dba010d | l | Agente desmoldeante, a base de aceites especiales, emulsionable en agua, para cimbras metálicas, fenólicas o de madera. (material) | 0.03 | 27.49 | 0.825 |
| mt07bho010d | Ud | Bovedilla de concreto, 60x20x25 cm. Incluso piezas especiales. (material) | 5.25 | 13.2 | 69.300 |
| mt07vau010a | m | Vigueta pretensada, T-18, con una longitud media menor de 4 m. (material) | 0.165 | 80.74 | 13.322 |
| mt07vau010b | m | Vigueta pretensada, T-18, con una longitud media entre 4 y 5 m. (material) | 0.908 | 86.96 | 78.960 |
| mt07vau010c | m | Vigueta pretensada, T-18, con una longitud media entre 5 y 6 m. (material) | 0.495 | 91.62 | 45.352 |
| mt07vau010d | m | Vigueta pretensada, T-18, con una longitud media mayor de 6 m. (material) | 0.083 | 113.36 | 9.409 |
| mt07aco080a | kg | Acero fy=4200 kg/cm², de varios diámetros, según NMX-C-407-ONNCCE. (material) | 6.3 | 12.85 | 80.955 |
| mt08var050 | kg | Alambre galvanizado para atar, de 1,30 mm de diámetro. (material) | 0.072 | 22.86 | 1.646 |
| mt07ame070a | m² | Malla electrosoldada de alambre liso de acero tipo 6x6 10/10, separación 15,24x15,24 cm y Ø 3,43-3,43 mm, según NMX-B-290-CANACERO. (material) | 1.1 | 18.31 | 20.141 |
| mt10haf061bi | m³ | Concreto f'c=20 MPa (200 kg/cm²), clasificación de exposición A1, tamaño máximo del agregado 20 mm, revenimiento nominal del concreto fresco de 5 a 10 mm, premezclado, según RCDF NTC Diseño y Construcción de Estructuras de Concreto (2004). (material) | 0.109 | 1300.78 | 141.785 |
| mt08cur020d | l | Agente filmógeno MasterKure 215 WB "MBCC de Sika", para el curado de concretos y morteros. (material) | 0.15 | 24.53 | 3.680 |
| mq06hor010 | h | Revolvedora de concreto eléctrica con una capacidad de amasado de 160 l. (maquinaria) | 0.015 | 53.58 | 0.804 |
| mo021 | h | Oficial albañil especializado en trabajos de mampostería. (mano de obra) | 1.045 | 119.98 | 125.379 |
| mo114 | h | Peón albañil especializado en trabajos de mampostería. (mano de obra) | 0.81 | 70.3 | 56.943 |
| mo044 | h | Oficial carpintero de obra negra. (mano de obra) | 0.359 | 124.86 | 44.825 |
| mo091 | h | Ayudante carpintero de obra negra. (mano de obra) | 0.352 | 75.97 | 26.741 |
| mo043 | h | Oficial fierrero. (mano de obra) | 0.112 | 124.86 | 13.984 |
| mo090 | h | Ayudante fierrero. (mano de obra) | 0.121 | 75.97 | 9.192 |
| mo045 | h | Oficial concretero. (mano de obra) | 0.052 | 124.86 | 6.493 |
| mo092 | h | Ayudante concretero. (mano de obra) | 0.202 | 75.97 | 15.346 |
| % | % | Herramienta menor | 2 % | 1310.016 | 26.200 |
|  |  | Costes directos |  |  | 1336.216 |

Residuos:
- colocación: mt04lpv010a Tabique de barro perforado (panal), para revestir, 24x11,5x9 cm, densidad 780 kg/m³; factor de residuo 0.02646
- colocación: mt01arg005a Arena de cantera, para mortero hecho en obra; factor de residuo 0.00501329
- colocación: mt08cem000f Cemento gris en sacos; factor de residuo 0.0063
- colocación: mt14lba010g; factor de residuo 0.0649432
- colocación: mt08eft030a Tablero de madera tratada, de 22 mm de espesor, reforzado con varillas y perfiles; factor de residuo 1
- colocación: mt08cim030b Madera de pino; factor de residuo 1
- colocación: mt08var060 Puntas de acero de 20x100 mm; factor de residuo 0.0045
- colocación: mt08dba010d Agente desmoldeante, a base de aceites especiales, emulsionable en agua, para cimbras metálicas, fenólicas o de madera; factor de residuo 0.07
- colocación: mt07bho010d Bovedilla de concreto, 60x20x25 cm. Incluso piezas especiales; factor de residuo 0.045
- colocación: mt07vau010a Vigueta pretensada, T-18, con una longitud media menor de 4 m; factor de residuo 0.0252
- colocación: mt07vau010b Vigueta pretensada, T-18, con una longitud media entre 4 y 5 m; factor de residuo 0.0252
- colocación: mt07vau010c Vigueta pretensada, T-18, con una longitud media entre 5 y 6 m; factor de residuo 0.0252
- colocación: mt07vau010d Vigueta pretensada, T-18, con una longitud media mayor de 6 m; factor de residuo 0.0252
- colocación: mt07aco080a Acero fy=4200 kg/cm², de varios diámetros, según NMX-C-407-ONNCCE; factor de residuo 0.01386
- colocación: mt08var050 Alambre galvanizado para atar, de 1,30 mm de diámetro; factor de residuo 0.0038
- colocación: mt07ame070a; factor de residuo 0.0248186
- colocación: mt10haf061bi; factor de residuo 0.0016

## Recursos

**mt04lpv010a** Ud Tabique de barro perforado (panal), para revestir, 24x11,5x9 cm, densidad 780 kg/m³
Datos técnicos: Coste energético 8.034 MJ; Emisión de CO2 0.456 kg; Código LER 17 01 02; Masa del elemento 2 kg; Volumen 0.0016 m3
Residuos:
- embalaje: re170201 Madera. (componente de residuo); rendimiento 0.015 kg; Código LER 17 02 01; Masa del elemento 1 kg; Volumen 0.000909 m3
- embalaje: re170203 Plástico. (componente de residuo); rendimiento 0.001 kg; Código LER 17 02 03; Masa del elemento 1 kg; Volumen 0.001667 m3

**mt08aaa010a** m³ Agua
Datos técnicos: Coste energético 60.000 MJ; Emisión de CO2 30.000 kg

**mt01arg005a** t Arena de cantera, para mortero hecho en obra
Datos técnicos: Coste energético 75.000 MJ; Emisión de CO2 4.000 kg; Código LER 01 04 08; Masa del elemento 1000 kg; Volumen 0.666667 m3

**mt08cem000f** kg Cemento gris en sacos
Datos técnicos: Coste energético 7.174 MJ; Emisión de CO2 0.904 kg; Código LER 17 01 01; Masa del elemento 1 kg; Volumen 0.000667 m3
Residuos:
- embalaje: re150101 Envases de papel y cartón. (componente de residuo); rendimiento 0.014 kg; Código LER 15 01 01; Masa del elemento 1 kg; Volumen 0.001333 m3
- embalaje: re170201 Madera; rendimiento 0.001 kg
- embalaje: re170203 Plástico; rendimiento 0.003 kg

**mt14lba010g** m² Manto prefabricado de betún modificado con elastómero SBS
Datos técnicos: Coste energético 233.484 MJ; Emisión de CO2 6.574 kg; Código LER 17 03 02; Masa del elemento 4 kg; Volumen 0.004 m3
Residuos:
- embalaje: re170203 Plástico; rendimiento 0.053 kg

**mt08eft030a** m² Tablero de madera tratada, de 22 mm de espesor, reforzado con varillas y perfiles
Datos técnicos: Coste energético 1657.248 MJ; Emisión de CO2 -22.692 kg; Código LER 17 02 01; Masa del elemento 12.2 kg; Volumen 0.011091 m3

**mt08cim030b** m³ Madera de pino
Datos técnicos: Coste energético 7471.200 MJ; Emisión de CO2 -102.300 kg; Código LER 17 02 01; Masa del elemento 55 kg; Volumen 0.05 m3

**mt08var060** kg Puntas de acero de 20x100 mm
Datos técnicos: Coste energético 9.830 MJ; Emisión de CO2 0.510 kg; Código LER 17 04 05; Masa del elemento 1 kg; Volumen 0.000476 m3

**mt08dba010d** l Agente desmoldeante, a base de aceites especiales, emulsionable en agua, para cimbras metálicas, fenólicas o de madera
Datos técnicos: Coste energético 82.642 MJ; Emisión de CO2 4.474 kg; Código LER 17 09 04; Masa del elemento 0.932 kg; Volumen 0.000621 m3
Residuos:
- embalaje: re150104 Envases metálicos. (componente de residuo); rendimiento 0.042 kg; Código LER 15 01 04; Masa del elemento 1 kg; Volumen 0.001667 m3

**mt07bho010d** Ud Bovedilla de concreto, 60x20x25 cm. Incluso piezas especiales
Datos técnicos: Coste energético 9.909 MJ; Emisión de CO2 1.285 kg; Código LER 17 01 01; Masa del elemento 16 kg; Volumen 0.010667 m3
Residuos:
- embalaje: re170201 Madera; rendimiento 0.008 kg
- embalaje: re170203 Plástico; rendimiento 0.004 kg

**mt07vau010a** m Vigueta pretensada, T-18, con una longitud media menor de 4 m
Datos técnicos: Coste energético 43.461 MJ; Emisión de CO2 4.658 kg; Código LER 17 01 01; Masa del elemento 29.3 kg; Volumen 0.019533 m3
Residuos:
- embalaje: re170201 Madera; rendimiento 0.014 kg
- embalaje: re170203 Plástico; rendimiento 0.06 kg

**mt07vau010b** m Vigueta pretensada, T-18, con una longitud media entre 4 y 5 m
Datos técnicos: Coste energético 43.461 MJ; Emisión de CO2 4.658 kg; Código LER 17 01 01; Masa del elemento 29.3 kg; Volumen 0.019533 m3
Residuos:
- embalaje: re170201 Madera; rendimiento 0.014 kg
- embalaje: re170203 Plástico; rendimiento 0.06 kg

**mt07vau010c** m Vigueta pretensada, T-18, con una longitud media entre 5 y 6 m
Datos técnicos: Coste energético 43.461 MJ; Emisión de CO2 4.658 kg; Código LER 17 01 01; Masa del elemento 29.3 kg; Volumen 0.019533 m3
Residuos:
- embalaje: re170201 Madera; rendimiento 0.014 kg
- embalaje: re170203 Plástico; rendimiento 0.06 kg

**mt07vau010d** m Vigueta pretensada, T-18, con una longitud media mayor de 6 m
Datos técnicos: Coste energético 43.461 MJ; Emisión de CO2 4.658 kg; Código LER 17 01 01; Masa del elemento 29.3 kg; Volumen 0.019533 m3
Residuos:
- embalaje: re170201 Madera; rendimiento 0.014 kg
- embalaje: re170203 Plástico; rendimiento 0.06 kg

**mt07aco080a** kg Acero fy=4200 kg/cm², de varios diámetros, según NMX-C-407-ONNCCE
Datos técnicos: Coste energético 9.830 MJ; Emisión de CO2 0.510 kg; Código LER 17 04 05; Masa del elemento 1 kg; Volumen 0.000476 m3

**mt08var050** kg Alambre galvanizado para atar, de 1,30 mm de diámetro
Datos técnicos: Coste energético 25.100 MJ; Emisión de CO2 2.560 kg; Código LER 17 04 05; Masa del elemento 1 kg; Volumen 0.000476 m3

**mt07ame070a** m² Malla electrosoldada de alambre liso de acero tipo 6x6 10/10
Datos técnicos: Coste energético 9.535 MJ; Emisión de CO2 0.495 kg; Código LER 17 04 05; Masa del elemento 0.97 kg; Volumen 0.000462 m3

**mt10haf061bi** m³ Concreto f'c=20 MPa (200 kg/cm²)
Datos técnicos: Coste energético 1840.000 MJ; Emisión de CO2 230.000 kg; Código LER 17 01 01; Masa del elemento 2300 kg; Volumen 1.533333 m3
