# Mortero tipo Grout para relleno, por colado, de apoyos estructurales

- Propiedad del archivo: CYPE Ingenieros S.A.
- Formato: FIEBDC-3/2016
- Programa: Generador de precios de la construcción. CYPE Ingenieros, S.A.
- Fecha: 23/05/2024
- Ámbito geográfico: México
- Divisa: MXN
- Costes indirectos: 3 %
- Gastos generales: 13 %
- Beneficio industrial: 6 %
- IVA: 16 %

## E Estructuras

### EP Concreto prefabricado

#### EPS Columnas

**EPS030** l Mortero tipo Grout para relleno, por colado, de apoyos estructurales.
Mortero cementoso fluido de altas prestaciones mecánicas y de retracción compensada, MasterFlow 952 "MBCC de Sika", compuesto de cemento, aditivos especiales y agregados seleccionados, exento de cloruros, para aplicaciones de alta precisión, utilizado en el relleno por colado de apoyos estructurales.
Incluye: Replanteo. Limpieza de la zona de aplicación. Preparación de la mezcla. Colado del mortero en capas sucesivas. Curado del mortero. Limpieza de los restos generados.
Criterio de cuantificación de proyecto: Volumen medido según documentación gráfica de Proyecto.
Criterio de cuantificación de obra: Se medirá el volumen realmente ejecutado según especificaciones de Proyecto.

| Código | Ud | Descripción | Rendimiento | Precio | Importe |
|---|---|---|---|---|---|
| mt09reh360k | kg | Mortero cementoso fluido de altas prestaciones mecánicas y de retracción compensada, MasterFlow 952 "MBCC de Sika", compuesto de cemento, aditivos especiales y agregados seleccionados, exento de cloruros, para aplicaciones de alta precisión, para anclajes y rellenos de 15 a 50 mm de espesor. (material) | 2.3 | 8.35 | 19.205 |
| mo020 | h | Oficial albañil. (mano de obra) | 0.008 | 119.98 | 0.960 |
| mo113 | h | Cabo albañil. (mano de obra) | 0.008 | 70.3 | 0.562 |
| % | % | Herramienta menor | 2 % | 20.727 | 0.415 |
|  |  | Costes directos |  |  | 21.142 |

Residuos:
- colocación: mt09reh360k; factor de residuo 0.0063

## Recursos

**mt09reh360k** kg Mortero cementoso fluido de altas prestaciones mecánicas y de retracción compensada
Datos técnicos: Coste energético 7.204 MJ; Emisión de CO2 0.454 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
