# Impermeabilización de cornisa o alero con mortero técnico

- Propiedad del archivo: CYPE Ingenieros S.A.
- Formato: FIEBDC-3/2016
- Programa: Generador de precios de la construcción. CYPE Ingenieros, S.A.
- Fecha: 23/05/2024
- Ámbito geográfico: México
- Divisa: MXN
- Costes indirectos: 3 %
- Gastos generales: 13 %
- Beneficio industrial: 6 %
- IVA: 16 %

## N Aislamientos e impermeabilizaciones

### NI Impermeabilizaciones

#### NIF Fachadas

**NIF020** m² Impermeabilización de cornisa o alero con mortero técnico.
Impermeabilización de cornisa o alero de concreto reforzado con dos capas de mortero ligero impermeabilizante flexible monocomponente, MasterSeal 6100 FX "MBCC de Sika", color gris, con certificado de potabilidad, a base de cementos ligeros especiales y agregados seleccionados, con polímeros en polvo, 2 mm de espesor total, sobre mortero de cemento, confeccionado en obra, con aditivo hidrófugo, dosificación 1:6, con pendiente del 1% al 5%, acabado flotado.
Incluye: Colado, extendido y regleado de la capa de mortero de formación de pendientes. Resolución de encuentros y puntos singulares. Amasado con batidor eléctrico. Extendido de una primera capa sobre el soporte humedecido. Secado. Humectación de la primera capa y extendido de una segunda capa con la misma trabajabilidad que la primera. Repasos y limpieza final.
Criterio de cuantificación de proyecto: Superficie medida en proyección horizontal, según documentación gráfica de Proyecto, desde las caras interiores de los antepechos o petos perimetrales que la limitan.
Criterio de cuantificación de obra: Se medirá, en proyección horizontal, la superficie realmente ejecutada según especificaciones de Proyecto, desde las caras interiores de los antepechos o petos perimetrales que la limitan.

| Código | Ud | Descripción | Rendimiento | Precio | Importe |
|---|---|---|---|---|---|
| mt08aaa010a | m³ | Agua. (material) | 0.006 | 22.86 | 0.137 |
| mt01arg005a | t | Arena de cantera, para mortero hecho en obra. (material) | 0.033 | 315.71 | 10.418 |
| mt08cem000f | kg | Cemento gris en sacos. (material) | 5 | 2.24 | 11.200 |
| mt08adt010 | kg | Aditivo hidrófugo para impermeabilización de morteros u concretos. (material) | 0.1 | 18.29 | 1.829 |
| mt09bmr240g | kg | Mortero ligero impermeabilizante flexible monocomponente, MasterSeal 6100 FX "MBCC de Sika", color gris, con certificado de potabilidad, a base de cementos ligeros especiales y agregados seleccionados, con polímeros en polvo, sin olor, de endurecimiento rápido, permeable al vapor de agua, con resistencia a los rayos UV y efecto protector frente a la carbonatación, Euroclase F de reacción al fuego, para aplicar en interiores y exteriores. (material) | 2.2 | 99.82 | 219.604 |
| mq06hor010 | h | Revolvedora de concreto eléctrica con una capacidad de amasado de 160 l. (maquinaria) | 0.016 | 53.58 | 0.857 |
| mo032 | h | Oficial aplicador de productos impermeabilizantes. (mano de obra) | 0.423 | 119.98 | 50.752 |
| mo070 | h | Ayudante aplicador de productos impermeabilizantes. (mano de obra) | 0.648 | 73.05 | 47.336 |
| % | % | Herramienta menor | 2 % | 342.133 | 6.843 |
|  |  | Costes directos |  |  | 348.976 |

Residuos:
- colocación: mt01arg005a Arena de cantera, para mortero hecho en obra; factor de residuo 0.00501329
- colocación: mt08cem000f Cemento gris en sacos; factor de residuo 0.0063
- colocación: mt08adt010 Aditivo hidrófugo para impermeabilización de morteros u concretos; factor de residuo 0.055
- colocación: mt09bmr240g; factor de residuo 0.0066

## Recursos

**mt08aaa010a** m³ Agua
Datos técnicos: Coste energético 60.000 MJ; Emisión de CO2 30.000 kg

**mt01arg005a** t Arena de cantera, para mortero hecho en obra
Datos técnicos: Coste energético 75.000 MJ; Emisión de CO2 4.000 kg; Código LER 01 04 08; Masa del elemento 1000 kg; Volumen 0.666667 m3

**mt08cem000f** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adt010** kg Aditivo hidrófugo para impermeabilización de morteros u concretos
Datos técnicos: Coste energético 71.130 MJ; Emisión de CO2 2.824 kg; Código LER 17 09 04; Masa del elemento 1 kg; Volumen 0.000667 m3
Residuos:
- embalaje: re170203 Plástico; rendimiento 0.032 kg

**mt09bmr240g** kg Mortero ligero impermeabilizante flexible monocomponente
Datos técnicos: Coste energético 3.898 MJ; Emisión de CO2 0.362 kg; Código LER 17 01 01; Masa del elemento 1 kg; Volumen 0.000667 m3
Residuos:
- embalaje: re150101 Envases de papel y cartón; rendimiento 0.014 kg
