# Ramal para línea frigorífica

- Propiedad del archivo: CYPE INGENIEROS, S.A.
- Formato: FIEBDC-3/2002
- Ámbito geográfico: México
- Divisa: MXN
- Costes indirectos: 3.00 %
- Gastos generales: 13.00 %
- Beneficio industrial: 6.00 %
- IVA: 16.00 %

## I Instalaciones

### IB Sistemas de climatización

#### IBL Sistema VRF (Mitsubishi Electric)

**IBL680** Ud Ramal para línea frigorífica.
Kit de ramal de línea frigorífica, de 2 salidas, gama City Multi, modelo CMY-Y302S-G2 "MITSUBISHI ELECTRIC", capacidad frigorífica nominal aguas abajo superior o igual a 75,59 kW.
Incluye: Conexionado.
Criterio de cuantificación de proyecto: Número de unidades previstas, según documentación gráfica de Proyecto.
Criterio de cuantificación de obra: Se medirá el número de unidades realmente ejecutadas según especificaciones de Proyecto.

| Código | Ud | Descripción | Rendimiento | Precio | Importe |
|---|---|---|---|---|---|
| mt42mee600e | Ud | Kit de ramal de línea frigorífica, de 2 salidas, gama City Multi, modelo CMY-Y302S-G2 "MITSUBISHI ELECTRIC", capacidad frigorífica nominal aguas abajo superior o igual a 75,59 kW. (material) | 1.000 | 7229.97 | 7229.97 |
| mo005 | h | Oficial instalador de climatización. (mano de obra) | 0.063 | 123.28 | 7.77 |
| mo104 | h | Ayudante instalador de climatización. (mano de obra) | 0.063 | 72.91 | 4.59 |
| % | % | Herramienta menor | 2 % | 7242.33 | 144.85 |
|  |  | Costes directos |  |  | 7387.18 |
