# Ramal para línea frigorífica, para sistema con recuperación de calor

- Propiedad del archivo: CYPE INGENIEROS, S.A.
- Formato: FIEBDC-3/2002
- Ámbito geográfico: México
- Divisa: MXN
- Costes indirectos: 3.00 %
- Gastos generales: 13.00 %
- Beneficio industrial: 6.00 %
- IVA: 16.00 %

## I Instalaciones

### IB Sistemas de climatización

#### IBL Sistema VRF (Mitsubishi Electric)

**IBL681** Ud Ramal para línea frigorífica, para sistema con recuperación de calor.
Reducción para conectar el controlador BC principal tipo JA/JA1 con los controladores BC secundarios, gama City Multi, modelo CMY-R303S-G "MITSUBISHI ELECTRIC".
Incluye: Conexionado.
Criterio de cuantificación de proyecto: Número de unidades previstas, según documentación gráfica de Proyecto.
Criterio de cuantificación de obra: Se medirá el número de unidades realmente ejecutadas según especificaciones de Proyecto.

| Código | Ud | Descripción | Rendimiento | Precio | Importe |
|---|---|---|---|---|---|
| mt42mee604a | Ud | Reducción para conectar el controlador BC principal tipo JA/JA1 con los controladores BC secundarios, gama City Multi, modelo CMY-R303S-G "MITSUBISHI ELECTRIC". (material) | 1.000 | 3200.15 | 3200.15 |
| mo005 | h | Oficial instalador de climatización. (mano de obra) | 0.063 | 123.28 | 7.77 |
| mo104 | h | Ayudante instalador de climatización. (mano de obra) | 0.063 | 72.91 | 4.59 |
| % | % | Herramienta menor | 2 % | 3212.51 | 64.25 |
|  |  | Costes directos |  |  | 3276.76 |
