# Ramal para línea frigorífica

- Propiedad del archivo: CYPE Ingenieros S.A.
- Formato: FIEBDC-3/2016
- Programa: Generador de precios de la construcción. CYPE Ingenieros, S.A.
- Fecha: 23/05/2024
- Ámbito geográfico: México
- Divisa: MXN
- Costes indirectos: 3 %
- Gastos generales: 13 %
- Beneficio industrial: 6 %
- IVA: 16 %

## I Instalaciones

### IB Sistemas de climatización

#### IBL Sistema VRF (Mitsubishi Electric)

**IBL680** Ud Ramal para línea frigorífica.
Kit de ramal de línea frigorífica, de 2 salidas, gama City Multi, modelo CMY-Y102SS-G2 "MITSUBISHI ELECTRIC", capacidad frigorífica nominal aguas abajo inferior o igual a 23,26 kW.
Incluye: Conexionado.
Criterio de cuantificación de proyecto: Número de unidades previstas, según documentación gráfica de Proyecto.
Criterio de cuantificación de obra: Se medirá el número de unidades realmente ejecutadas según especificaciones de Proyecto.

| Código | Ud | Descripción | Rendimiento | Precio | Importe |
|---|---|---|---|---|---|
| mt42mee600b | Ud | Kit de ramal de línea frigorífica, de 2 salidas, gama City Multi, modelo CMY-Y102SS-G2 "MITSUBISHI ELECTRIC", capacidad frigorífica nominal aguas abajo inferior o igual a 23,26 kW. (material) | 1 | 3940.93 | 3940.930 |
| mo005 | h | Oficial instalador de climatización. (mano de obra) | 0.063 | 123.28 | 7.767 |
| mo104 | h | Ayudante instalador de climatización. (mano de obra) | 0.063 | 72.91 | 4.593 |
| % | % | Herramienta menor | 2 % | 3953.290 | 79.066 |
|  |  | Costes directos |  |  | 4032.356 |
