# Controlador BC

- Propiedad del archivo: CYPE Ingenieros S.A.
- Formato: FIEBDC-3/2016
- Programa: Generador de precios de la construcción. CYPE Ingenieros, S.A.
- Fecha: 23/05/2024
- Ámbito geográfico: México
- Divisa: MXN
- Costes indirectos: 3 %
- Gastos generales: 13 %
- Beneficio industrial: 6 %
- IVA: 16 %

## I Instalaciones

### IB Sistemas de climatización

#### IBL Sistema VRF (Mitsubishi Electric)

**IBL685** Ud Controlador BC.
Controlador BC secundario, para sistema aire-aire multi-split, con caudal variable de refrigerante, para gas R-410A, para conexión de unidad exterior con recuperación de calor, sistema de dos tubos, a 4 unidades interiores, gama City Multi, modelo CMB-M104V-KB1 "MITSUBISHI ELECTRIC", con separador de fases líquido/gas, reductores de conexión y conector de drenaje flexible con aislamiento, alimentación monofásica a 230 V, peso 23 kg, dimensiones 596x250x476 mm.
Criterio de valoración económica: El precio no incluye la canalización ni el cableado eléctrico de alimentación.
Incluye: Replanteo. Colocación y fijación. Conexión a las líneas frigoríficas. Conexión a la red eléctrica. Conexión a la red de desagüe.
Criterio de cuantificación de proyecto: Número de unidades previstas, según documentación gráfica de Proyecto.
Criterio de cuantificación de obra: Se medirá el número de unidades realmente ejecutadas según especificaciones de Proyecto.

| Código | Ud | Descripción | Rendimiento | Precio | Importe |
|---|---|---|---|---|---|
| mt42mee613a | Ud | Controlador BC secundario, para sistema aire-aire multi-split, con caudal variable de refrigerante, para gas R-410A, para conexión de unidad exterior con recuperación de calor, sistema de dos tubos, a 4 unidades interiores, gama City Multi, modelo CMB-M104V-KB1 "MITSUBISHI ELECTRIC", con separador de fases líquido/gas, reductores de conexión y conector de drenaje flexible con aislamiento, alimentación monofásica a 230 V, peso 23 kg, dimensiones 596x250x476 mm. (material) | 1 | 116598.09 | 116598.090 |
| mo005 | h | Oficial instalador de climatización. (mano de obra) | 0.631 | 123.28 | 77.790 |
| mo104 | h | Ayudante instalador de climatización. (mano de obra) | 0.631 | 72.91 | 46.006 |
| % | % | Herramienta menor | 2 % | 116721.886 | 2334.438 |
|  |  | Costes directos |  |  | 119056.324 |

## Recursos

**mt42mee613a** Ud Controlador BC secundario
Datos técnicos: Coste energético 1081.772 MJ; Emisión de CO2 59.871 kg
Residuos:
- embalaje: re150101 Envases de papel y cartón. (componente de residuo); rendimiento 2.499 kg; Código LER 15 01 01; Masa del elemento 1 kg; Volumen 0.001333 m3
- embalaje: re170201 Madera. (componente de residuo); rendimiento 0.646 kg; Código LER 17 02 01; Masa del elemento 1 kg; Volumen 0.000909 m3
