# Controlador BC

- Propiedad del archivo: CYPE INGENIEROS, S.A.
- Formato: FIEBDC-3/2002
- Ámbito geográfico: México
- Divisa: MXN
- Costes indirectos: 3.00 %
- Gastos generales: 13.00 %
- Beneficio industrial: 6.00 %
- IVA: 16.00 %

## I Instalaciones

### IB Sistemas de climatización

#### IBL Sistema VRF (Mitsubishi Electric)

**IBL685** Ud Controlador BC.
Controlador BC, para sistema aire-aire multi-split, con caudal variable de refrigerante, para gas R-410A, para conexión de unidad exterior con recuperación de calor, sistema de dos tubos, a 8 unidades interiores, gama City Multi, modelo CMB-M108V-J1 "MITSUBISHI ELECTRIC", con separador de fases líquido/gas, reductores de conexión y conector de drenaje flexible con aislamiento, alimentación monofásica a 230 V, peso 33 kg, dimensiones 596x250x476 mm.
Criterio de valoración económica: El precio no incluye la canalización ni el cableado eléctrico de alimentación.
Incluye: Replanteo. Colocación y fijación. Conexión a las líneas frigoríficas. Conexión a la red eléctrica. Conexión a la red de desagüe.
Criterio de cuantificación de proyecto: Número de unidades previstas, según documentación gráfica de Proyecto.
Criterio de cuantificación de obra: Se medirá el número de unidades realmente ejecutadas según especificaciones de Proyecto.

| Código | Ud | Descripción | Rendimiento | Precio | Importe |
|---|---|---|---|---|---|
| mt42mee611m | Ud | Controlador BC, para sistema aire-aire multi-split, con caudal variable de refrigerante, para gas R-410A, para conexión de unidad exterior con recuperación de calor, sistema de dos tubos, a 8 unidades interiores, gama City Multi, modelo CMB-M108V-J1 "MITSUBISHI ELECTRIC", con separador de fases líquido/gas, reductores de conexión y conector de drenaje flexible con aislamiento, alimentación monofásica a 230 V, peso 33 kg, dimensiones 596x250x476 mm. (material) | 1.000 | 199001.97 | 199001.97 |
| mo005 | h | Oficial instalador de climatización. (mano de obra) | 0.677 | 123.28 | 83.46 |
| mo104 | h | Ayudante instalador de climatización. (mano de obra) | 0.677 | 72.91 | 49.36 |
| % | % | Herramienta menor | 2 % | 199134.79 | 3982.70 |
|  |  | Costes directos |  |  | 203117.49 |
