# Controlador BC

- Propiedad del archivo: CYPE Ingenieros S.A.
- Formato: FIEBDC-3/2016
- Programa: Generador de precios de la construcción. CYPE Ingenieros, S.A.
- Fecha: 23/05/2024
- Ámbito geográfico: México
- Divisa: MXN
- Costes indirectos: 3 %
- Gastos generales: 13 %
- Beneficio industrial: 6 %
- IVA: 16 %

## I Instalaciones

### IB Sistemas de climatización

#### IBL Sistema VRF (Mitsubishi Electric)

**IBL685** Ud Controlador BC.
Controlador BC, para sistema aire-aire multi-split, con caudal variable de refrigerante, para gas R-410A, para conexión de unidad exterior con recuperación de calor, sistema de dos tubos, a 12 unidades interiores, gama City Multi, modelo CMB-M1012V-J1 "MITSUBISHI ELECTRIC", con separador de fases líquido/gas, reductores de conexión y conector de drenaje flexible con aislamiento, alimentación monofásica a 230 V, peso 49 kg, dimensiones 911x252x622 mm.
Criterio de valoración económica: El precio no incluye la canalización ni el cableado eléctrico de alimentación.
Incluye: Replanteo. Colocación y fijación. Conexión a las líneas frigoríficas. Conexión a la red eléctrica. Conexión a la red de desagüe.
Criterio de cuantificación de proyecto: Número de unidades previstas, según documentación gráfica de Proyecto.
Criterio de cuantificación de obra: Se medirá el número de unidades realmente ejecutadas según especificaciones de Proyecto.

| Código | Ud | Descripción | Rendimiento | Precio | Importe |
|---|---|---|---|---|---|
| mt42mee611s | Ud | Controlador BC, para sistema aire-aire multi-split, con caudal variable de refrigerante, para gas R-410A, para conexión de unidad exterior con recuperación de calor, sistema de dos tubos, a 12 unidades interiores, gama City Multi, modelo CMB-M1012V-J1 "MITSUBISHI ELECTRIC", con separador de fases líquido/gas, reductores de conexión y conector de drenaje flexible con aislamiento, alimentación monofásica a 230 V, peso 49 kg, dimensiones 911x252x622 mm. (material) | 1 | 268160.79 | 268160.790 |
| mo005 | h | Oficial instalador de climatización. (mano de obra) | 0.677 | 123.28 | 83.461 |
| mo104 | h | Ayudante instalador de climatización. (mano de obra) | 0.677 | 72.91 | 49.360 |
| % | % | Herramienta menor | 2 % | 268293.611 | 5365.872 |
|  |  | Costes directos |  |  | 273659.483 |

## Recursos

**mt42mee611s** Ud Controlador BC, para sistema aire-aire multi-split
Datos técnicos: Coste energético 2214.191 MJ; Emisión de CO2 126.878 kg
Residuos:
- embalaje: re150101 Envases de papel y cartón. (componente de residuo); rendimiento 3.092 kg; Código LER 15 01 01; Masa del elemento 1 kg; Volumen 0.001333 m3
- embalaje: re170201 Madera. (componente de residuo); rendimiento 0.719 kg; Código LER 17 02 01; Masa del elemento 1 kg; Volumen 0.000909 m3
