# Dintel de mampostería reforzada interiormente de bloques en "U" de barro

- Propiedad del archivo: CYPE INGENIEROS, S.A.
- Formato: FIEBDC-3/2002
- Ámbito geográfico: México
- Divisa: MXN
- Costes indirectos: 3.00 %
- Gastos generales: 13.00 %
- Beneficio industrial: 6.00 %
- IVA: 16.00 %

## F Fachadas y muros divisorios

### FC Dinteles, cargaderos y cajones de persiana

#### FCF De mampostería de bloques cerámicos para revestir

**FCF010** m Dintel de mampostería reforzada interiormente de bloques en "U" de barro.
Dintel de 11,5 cm de espesor, de mampostería reforzada interiormente de bloques en "U" de barro, repellables, Novadala "NOVACERAMIC", 11,5x12x25 cm, asentados con mortero de cemento confeccionado en obra, con 250 kg/m³ de cemento, color gris, dosificación 1:6, suministrado en sacos; con refuerzo de concreto de relleno, f'c=15 MPa (150 kg/cm²), clasificación de exposición A1, tamaño máximo del agregado 12 mm, revenimiento mayor de 10 cm, hecho en obra, colado con medios manuales, y acero fy=4200 kg/cm², con una cuantía aproximada de 2,24 kg/m; montaje y desmontaje de apeo compuesto por 2 puntales metálicos telescópicos, amortizables en 150 usos y tablones de madera de pino, amortizables en 10 usos.
Incluye: Limpieza y nivelación de la superficie de apoyo. Replanteo y marcado de ejes de apoyo en el hueco de paso. Replanteo y corte de los tablones. Instalación del apeo. Preparación del mortero. Colocación de los bloques. Colocación de los armados. Preparación del concreto. Colado, vibrado y curado del concreto. Desmontaje y retirada del apeo.
Criterio de cuantificación de proyecto: Longitud medida según documentación gráfica de Proyecto, incluyendo las entregas en los apoyos.
Criterio de cuantificación de obra: Se medirá la longitud realmente ejecutada según especificaciones de Proyecto, incluyendo las entregas en los apoyos.

| Código | Ud | Descripción | Rendimiento | Precio | Importe |
|---|---|---|---|---|---|
| mt04lhm020c | Ud | Bloque en "U" de barro, repellable, Novadala "NOVACERAMIC", 11,5x12x25 cm. Según NMX-C-404-ONNCCE. (material) | 4.200 | 7.02 | 29.48 |
| mt07aco080a | kg | Acero fy=4200 kg/cm², de varios diámetros, según NMX-C-407-ONNCCE. (material) | 2.352 | 12.85 | 30.22 |
| mt08var050 | kg | Alambre galvanizado para atar, de 1,30 mm de diámetro. (material) | 0.056 | 22.86 | 1.28 |
| mt01arg005a | t | Arena de cantera, para mortero hecho en obra. (material) | 0.001 | 315.71 | 0.32 |
| mt08aaa010a | m³ | Agua. (material) | 0.027 | 22.86 | 0.62 |
| mt08cem000f | kg | Cemento gris en sacos. (material) | 30.913 | 2.24 | 69.25 |
| mt01arg000f | m³ | Arena cribada. (material) | 0.047 | 145.29 | 6.83 |
| mt01arg001fd | m³ | Agregado grueso homogeneizado, de tamaño máximo 12 mm. (material) | 0.056 | 255.07 | 14.28 |
| mt50spa050m | m³ | Tablón de madera de pino, dimensiones 20x7,2 cm. (material) | 0.003 | 6692.74 | 20.08 |
| mt50spa101 | kg | Clavos de acero. (material) | 0.053 | 28.53 | 1.51 |
| mt50spa081a | Ud | Puntal metálico telescópico, de hasta 3 m de altura. (material) | 0.014 | 293.38 | 4.11 |
| mq06hor010 | h | Revolvedora de concreto eléctrica con una capacidad de amasado de 160 l. (maquinaria) | 0.062 | 53.58 | 3.32 |
| op00ciz020 |  | Cizalla para acero en varillas corrugadas. | 1.000 | 0.00 | 0.00 |
| mo021 | h | Oficial albañil especializado en trabajos de mampostería. (mano de obra) | 0.163 | 119.98 | 19.56 |
| mo114 | h | Peón albañil especializado en trabajos de mampostería. (mano de obra) | 0.327 | 70.30 | 22.99 |
| mo043 | h | Oficial fierrero. (mano de obra) | 0.057 | 124.86 | 7.12 |
| mo090 | h | Ayudante fierrero. (mano de obra) | 0.057 | 75.97 | 4.33 |
| % | % | Herramienta menor | 2 % | 235.30 | 4.71 |
|  |  | Costes directos |  |  | 240.01 |
