# Capa interior de muro colindante de dos hojas, de mampostería de tabique de barro repellable

- Propiedad del archivo: CYPE INGENIEROS, S.A.
- Formato: FIEBDC-3/2002
- Ámbito geográfico: México
- Divisa: MXN
- Costes indirectos: 3.00 %
- Gastos generales: 13.00 %
- Beneficio industrial: 6.00 %
- IVA: 16.00 %

## F Fachadas y muros divisorios

### FF Mampostería no estructural

#### FFD Capa interior para revestir en muro colindante de dos hojas

**FFD010** m² Capa interior de muro colindante de dos hojas, de mampostería de tabique de barro repellable.
Capa interior de muro colindante de dos hojas, de 7 cm de espesor, de mampostería de tabique de barro con perforaciones horizontales, repellable, Megabrick "NOVACERAMIC", 7x50x50 cm, con juntas de 10 mm de espesor, asentada con pegamento de escayola.
Incluye: Replanteo, planta a planta. Marcado en las columnas de los niveles de referencia general de planta y de nivel de piso terminado. Asiento de la primera hilada. Colocación y aplomado de miras de referencia. Tendido de hilos entre miras. Colocación de plomos fijos en las aristas. Colocación de las piezas por hiladas a nivel. Encuentro de la mampostería con la losa superior. Limpieza del paramento.
Criterio de cuantificación de proyecto: Superficie medida según documentación gráfica de Proyecto, sin duplicar esquinas ni encuentros.
Criterio de cuantificación de obra: Se medirá la superficie realmente ejecutada según especificaciones de Proyecto, sin duplicar esquinas ni encuentros.

| Código | Ud | Descripción | Rendimiento | Precio | Importe |
|---|---|---|---|---|---|
| mt04lhm010naae | Ud | Tabique de barro con perforaciones horizontales, repellable, Megabrick "NOVACERAMIC", 7x50x50 cm; con el precio incrementado el 20% en concepto de piezas especiales: cadenas. Según NMX-C-441-ONNCCE. (material) | 5.000 | 22.24 | 111.20 |
| mt09eyc010 | kg | Pegamento de escayola. (material) | 5.141 | 4.11 | 21.13 |
| op00roz010 |  | Rozadora. | 1.000 | 0.00 | 0.00 |
| op00amo010 |  | Amoladora o radial. | 1.000 | 0.00 | 0.00 |
| mo021 | h | Oficial albañil especializado en trabajos de mampostería. (mano de obra) | 0.216 | 119.98 | 25.92 |
| mo114 | h | Peón albañil especializado en trabajos de mampostería. (mano de obra) | 0.108 | 70.30 | 7.59 |
| % | % | Herramienta menor | 3 % | 165.84 | 4.98 |
|  |  | Costes directos |  |  | 170.82 |
