# Muro simple de fachada, de mampostería de tabique de barro repellable

- Propiedad del archivo: CYPE INGENIEROS, S.A.
- Formato: FIEBDC-3/2002
- Ámbito geográfico: México
- Divisa: MXN
- Costes indirectos: 3.00 %
- Gastos generales: 13.00 %
- Beneficio industrial: 6.00 %
- IVA: 16.00 %

## F Fachadas y muros divisorios

### FF Mampostería no estructural

#### FFF Muro simple de fachada para revestir

**FFF010** m² Muro simple de fachada, de mampostería de tabique de barro repellable.
Muro simple de fachada, de 10 cm de espesor, de mampostería de tabique de barro con perforaciones verticales, repellable, Tabimax "NOVACERAMIC", 10x12x24 cm, con juntas de 10 mm de espesor, asentada con mortero de cemento confeccionado en obra, con 250 kg/m³ de cemento, color gris, dosificación 1:6, suministrado en sacos. Formación de los dinteles mediante piezas en "U" con armado y macizado de concreto. Formación de encuentros mediante armado y macizado de concreto.
Incluye: Definición de los planos de fachada mediante plomos. Replanteo, planta a planta. Marcado en las columnas de los niveles de referencia general de planta y de nivel de piso terminado. Encuentros de la mampostería con fachadas, columnas y muros divisorios. Preparación del mortero. Asiento de la primera hilada sobre capa de mortero. Colocación y aplomado de miras de referencia. Tendido de hilos entre miras. Colocación de plomos fijos en las aristas. Colocación de las piezas por hiladas a nivel. Realización de todos los trabajos necesarios para la resolución de los huecos. Encuentro de la mampostería con la losa superior. Limpieza del paramento.
Criterio de cuantificación de proyecto: Superficie medida según documentación gráfica de Proyecto, sin duplicar esquinas ni encuentros, deduciendo los huecos de superficie mayor de 4 m². En los huecos que no se deduzcan, están incluidos los trabajos de realizar la superficie interior del hueco.
Criterio de cuantificación de obra: Se medirá la superficie realmente ejecutada según especificaciones de Proyecto, sin duplicar esquinas ni encuentros, deduciendo los huecos de superficie mayor de 4 m². En los huecos que no se deduzcan, están incluidos los trabajos de realizar la superficie interior del hueco.

| Código | Ud | Descripción | Rendimiento | Precio | Importe |
|---|---|---|---|---|---|
| mt04lhm010pdme | Ud | Tabique de barro con perforaciones verticales, repellable, Tabimax "NOVACERAMIC", 10x12x24 cm; con el precio incrementado el 20% en concepto de piezas especiales: cadenas. Según NMX-C-441-ONNCCE. (material) | 33.000 | 4.46 | 147.18 |
| mt08aaa010a | m³ | Agua. (material) | 0.010 | 22.86 | 0.23 |
| mt01arg005a | t | Arena de cantera, para mortero hecho en obra. (material) | 0.019 | 315.71 | 6.00 |
| mt08cem000f | kg | Cemento gris en sacos. (material) | 8.668 | 2.24 | 19.42 |
| mt07aco080a | kg | Acero fy=4200 kg/cm², de varios diámetros, según NMX-C-407-ONNCCE. (material) | 0.750 | 12.85 | 9.64 |
| mt01arg000f | m³ | Arena cribada. (material) | 0.007 | 145.29 | 1.02 |
| mt01arg001fd | m³ | Agregado grueso homogeneizado, de tamaño máximo 12 mm. (material) | 0.009 | 255.07 | 2.30 |
| mt50spa050m | m³ | Tablón de madera de pino, dimensiones 20x7,2 cm. (material) | 0.001 | 6692.74 | 6.69 |
| mt50spa081a | Ud | Puntal metálico telescópico, de hasta 3 m de altura. (material) | 0.003 | 293.38 | 0.88 |
| mt50spa101 | kg | Clavos de acero. (material) | 0.011 | 28.53 | 0.31 |
| mq06hor010 | h | Revolvedora de concreto eléctrica con una capacidad de amasado de 160 l. (maquinaria) | 0.008 | 53.58 | 0.43 |
| op00amo010 |  | Amoladora o radial. | 1.000 | 0.00 | 0.00 |
| mo021 | h | Oficial albañil especializado en trabajos de mampostería. (mano de obra) | 2.215 | 119.98 | 265.76 |
| mo114 | h | Peón albañil especializado en trabajos de mampostería. (mano de obra) | 1.464 | 70.30 | 102.92 |
| % | % | Herramienta menor | 2 % | 562.78 | 11.26 |
|  |  | Costes directos |  |  | 574.04 |
