# Capa interior de muro doble de fachada, de mampostería de tabique de barro repellable

- Propiedad del archivo: CYPE INGENIEROS, S.A.
- Formato: FIEBDC-3/2002
- Ámbito geográfico: México
- Divisa: MXN
- Costes indirectos: 3.00 %
- Gastos generales: 13.00 %
- Beneficio industrial: 6.00 %
- IVA: 16.00 %

## F Fachadas y muros divisorios

### FF Mampostería no estructural

#### FFR Capa interior para revestir en muro doble de fachada

**FFR010** m² Capa interior de muro doble de fachada, de mampostería de tabique de barro repellable.
Capa interior de muro doble de fachada, de 7 cm de espesor, de mampostería de tabique de barro con perforaciones horizontales, repellable, Megabrick "NOVACERAMIC", 7x50x50 cm, con juntas de 10 mm de espesor, asentada con pegamento de escayola. Formación de los dinteles mediante obra de mampostería sobre canal de acero galvanizado.
Incluye: Replanteo, planta a planta. Marcado en las columnas de los niveles de referencia general de planta y de nivel de piso terminado. Asiento de la primera hilada sobre capa de mortero. Colocación y aplomado de miras de referencia. Tendido de hilos entre miras. Colocación de plomos fijos en las aristas. Colocación de las piezas por hiladas a nivel. Realización de todos los trabajos necesarios para la resolución de los huecos. Encuentro de la mampostería con la losa superior. Limpieza del paramento.
Criterio de cuantificación de proyecto: Superficie medida según documentación gráfica de Proyecto, sin duplicar esquinas ni encuentros, deduciendo los huecos de superficie mayor de 4 m². En los huecos que no se deduzcan, están incluidos los trabajos de realizar la superficie interior del hueco.
Criterio de cuantificación de obra: Se medirá la superficie realmente ejecutada según especificaciones de Proyecto, sin duplicar esquinas ni encuentros, deduciendo los huecos de superficie mayor de 4 m². En los huecos que no se deduzcan, están incluidos los trabajos de realizar la superficie interior del hueco.

| Código | Ud | Descripción | Rendimiento | Precio | Importe |
|---|---|---|---|---|---|
| mt04lhm010naae | Ud | Tabique de barro con perforaciones horizontales, repellable, Megabrick "NOVACERAMIC", 7x50x50 cm; con el precio incrementado el 20% en concepto de piezas especiales: cadenas. Según NMX-C-441-ONNCCE. (material) | 5.000 | 22.24 | 111.20 |
| mt09eyc010 | kg | Pegamento de escayola. (material) | 5.141 | 4.11 | 21.13 |
| mt07ali040 | m | Canal de acero galvanizado conformado en frío, sección tipo "C" calibre 22, según ASTM 653 y 654; para fijar mecánicamente con tornillos de acero. (material) | 0.260 | 48.45 | 12.60 |
| mt50spa050m | m³ | Tablón de madera de pino, dimensiones 20x7,2 cm. (material) | 0.001 | 6692.74 | 6.69 |
| mt50spa081a | Ud | Puntal metálico telescópico, de hasta 3 m de altura. (material) | 0.003 | 293.38 | 0.88 |
| mt50spa101 | kg | Clavos de acero. (material) | 0.011 | 28.53 | 0.31 |
| op00roz010 |  | Rozadora. | 1.000 | 0.00 | 0.00 |
| op00amo010 |  | Amoladora o radial. | 1.000 | 0.00 | 0.00 |
| mo021 | h | Oficial albañil especializado en trabajos de mampostería. (mano de obra) | 0.820 | 119.98 | 98.38 |
| mo114 | h | Peón albañil especializado en trabajos de mampostería. (mano de obra) | 0.571 | 70.30 | 40.14 |
| % | % | Herramienta menor | 3 % | 291.33 | 8.74 |
|  |  | Costes directos |  |  | 300.07 |
