# Capa interior de muro colindante de dos hojas, de mampostería de tabique de barro repellable

- Propiedad del archivo: CYPE Ingenieros S.A.
- Formato: FIEBDC-3/2016
- Programa: Generador de precios de la construcción. CYPE Ingenieros, S.A.
- Fecha: 23/05/2024
- Ámbito geográfico: México
- Divisa: MXN
- Costes indirectos: 3 %
- Gastos generales: 13 %
- Beneficio industrial: 6 %
- IVA: 16 %

## F Fachadas y muros divisorios

### FF Mampostería no estructural

#### FFD Capa interior para revestir en muro colindante de dos hojas

**FFD010** m² Capa interior de muro colindante de dos hojas, de mampostería de tabique de barro repellable.
Capa interior de muro colindante de dos hojas, de 7 cm de espesor, de mampostería de tabique de barro con perforaciones horizontales, repellable, Megabrick "NOVACERAMIC", 7x50x50 cm, con juntas de 10 mm de espesor, asentada con pegamento de escayola.
Incluye: Replanteo, planta a planta. Marcado en las columnas de los niveles de referencia general de planta y de nivel de piso terminado. Asiento de la primera hilada. Colocación y aplomado de miras de referencia. Tendido de hilos entre miras. Colocación de plomos fijos en las aristas. Colocación de las piezas por hiladas a nivel. Encuentro de la mampostería con la losa superior. Limpieza del paramento.
Criterio de cuantificación de proyecto: Superficie medida según documentación gráfica de Proyecto, sin duplicar esquinas ni encuentros.
Criterio de cuantificación de obra: Se medirá la superficie realmente ejecutada según especificaciones de Proyecto, sin duplicar esquinas ni encuentros.

| Código | Ud | Descripción | Rendimiento | Precio | Importe |
|---|---|---|---|---|---|
| mt04lhm010naae | Ud | Tabique de barro con perforaciones horizontales, repellable, Megabrick "NOVACERAMIC", 7x50x50 cm; con el precio incrementado el 20% en concepto de piezas especiales: cadenas. Según NMX-C-441-ONNCCE. (material) | 5 | 22.24 | 111.200 |
| mt09eyc010 | kg | Pegamento de escayola. (material) | 5.141 | 4.11 | 21.130 |
| mo021 | h | Oficial albañil especializado en trabajos de mampostería. (mano de obra) | 0.216 | 119.98 | 25.916 |
| mo114 | h | Peón albañil especializado en trabajos de mampostería. (mano de obra) | 0.108 | 70.3 | 7.592 |
| % | % | Herramienta menor | 3 % | 165.838 | 4.975 |
|  |  | Costes directos |  |  | 170.813 |

Residuos:
- colocación: mt04lhm010naae; factor de residuo 0.021
- colocación: mt09eyc010 Pegamento de escayola; factor de residuo 0.021

## Recursos

**mt04lhm010naae** Ud Tabique de barro con perforaciones horizontales
Datos técnicos: Coste energético 33.942 MJ; Emisión de CO2 2.565 kg; Código LER 17 01 02; Masa del elemento 10.8 kg; Volumen 0.00864 m3
Residuos:
- embalaje: re170201 Madera. (componente de residuo); rendimiento 0.017 kg; Código LER 17 02 01; Masa del elemento 1 kg; Volumen 0.000909 m3
- embalaje: re170203 Plástico. (componente de residuo); rendimiento 0.001 kg; Código LER 17 02 03; Masa del elemento 1 kg; Volumen 0.001667 m3

**mt09eyc010** kg Pegamento de escayola
Datos técnicos: Coste energético 3.920 MJ; Emisión de CO2 0.144 kg; Código LER 17 08 02; Masa del elemento 1 kg; Volumen 0.001 m3
Residuos:
- embalaje: re150101 Envases de papel y cartón. (componente de residuo); rendimiento 0.009 kg; Código LER 15 01 01; Masa del elemento 1 kg; Volumen 0.001333 m3
- embalaje: re170201 Madera; rendimiento 0.002 kg
- embalaje: re170203 Plástico; rendimiento 0.002 kg
