# Pozo de infiltración, con geotextil

- Propiedad del archivo: CYPE INGENIEROS, S.A.
- Formato: FIEBDC-3/2002
- Ámbito geográfico: México
- Divisa: MXN
- Costes indirectos: 3.00 %
- Gastos generales: 13.00 %
- Beneficio industrial: 6.00 %
- IVA: 16.00 %

## A Acondicionamiento del terreno

### AU Drenajes

#### AUP Pozos

**AUP030** Ud Pozo de infiltración, con geotextil.
Pozo de infiltración, de 1,5 m de profundidad y 1,00 m de diámetro exterior, con grava filtrante sin clasificar, envuelta en geotextil y compactación en capas sucesivas de 30 cm de espesor máximo con pisón de guiado manual.
Criterio de valoración económica: El precio no incluye la excavación.
Incluye: Colocación del geotextil. Extendido del material de relleno en capas de espesor uniforme. Compactación.
Criterio de cuantificación de proyecto: Número de unidades previstas, según documentación gráfica de Proyecto.
Criterio de cuantificación de obra: Se medirá el número de unidades realmente ejecutadas según especificaciones de Proyecto.

| Código | Ud | Descripción | Rendimiento | Precio | Importe |
|---|---|---|---|---|---|
| mt01ard030b | t | Grava filtrante sin clasificar. (material) | 1.770 | 329.05 | 582.42 |
| mt14gso030aaae | m² | Geotextil no tejido sintético, termosoldado, de polipropileno, con una resistencia a la tracción longitudinal de 8 kN/m, una resistencia a la tracción transversal de 10,1 kN/m, una apertura de cono a la prueba de perforación dinámica según ISO 13433 inferior a 40 mm, resistencia CBR a punzonamiento 0,3 kN y una masa superficial de 120 g/m². (material) | 6.300 | 32.18 | 202.73 |
| mq04dua020b | h | Dumper de descarga frontal de 2 t de carga útil. (maquinaria) | 0.180 | 160.76 | 28.94 |
| mq02rop020 | h | Pisón vibrante de guiado manual, de 80 kg, con placa de 30x30 cm, tipo rana. (maquinaria) | 0.350 | 60.70 | 21.25 |
| mo041 | h | Oficial albañil de obra civil. (mano de obra) | 1.641 | 121.97 | 200.15 |
| mo087 | h | Ayudante albañil de obra civil. (mano de obra) | 1.641 | 74.26 | 121.86 |
| % | % | Herramienta menor | 2 % | 1157.35 | 23.15 |
|  |  | Costes directos |  |  | 1180.50 |
