# Tesado de anclajes permanentes

- Propiedad del archivo: CYPE INGENIEROS, S.A.
- Formato: FIEBDC-3/2002
- Ámbito geográfico: México
- Divisa: MXN
- Costes indirectos: 3.00 %
- Gastos generales: 13.00 %
- Beneficio industrial: 6.00 %
- IVA: 16.00 %

## C Cimentaciones

### CC Contenciones

#### CCP Muros pantalla

**CCP084** Ud Tesado de anclajes permanentes.
Tesado de anclajes permanentes, durante una jornada laboral, mediante equipo formado por gato de tesado multifilar y central hidráulica.
Criterio de valoración económica: El precio incluye el desplazamiento a la obra del personal especializado.
Incluye: Fijación de los cables a la cabeza de anclaje. Tesado de los cables. Colocación de la caperuza de protección. Sellado de los extremos de los cables en la cabeza de anclaje.
Criterio de cuantificación de proyecto: Número de unidades previstas, según documentación gráfica de Proyecto.
Criterio de cuantificación de obra: Se medirá el número de unidades realmente ejecutadas según especificaciones de Proyecto.

| Código | Ud | Descripción | Rendimiento | Precio | Importe |
|---|---|---|---|---|---|
| mq03pan040 | h | Equipo de tesado compuesto por gato de tesado multifilar y central hidráulica, para anclajes permanentes en muros pantalla. (maquinaria) | 8.000 | 1942.36 | 15538.88 |
| mo042 | h | Oficial estructurista. (mano de obra) | 10.098 | 126.93 | 1281.74 |
| mo089 | h | Ayudante estructurista. (mano de obra) | 10.098 | 77.23 | 779.87 |
| % | % | Herramienta menor | 2 % | 17600.49 | 352.01 |
|  |  | Costes directos |  |  | 17952.50 |
