# Pilote prefabricado de concreto reforzado

- Propiedad del archivo: CYPE INGENIEROS, S.A.
- Formato: FIEBDC-3/2002
- Ámbito geográfico: México
- Divisa: MXN
- Costes indirectos: 3.00 %
- Gastos generales: 13.00 %
- Beneficio industrial: 6.00 %
- IVA: 16.00 %

## C Cimentaciones

### CP Profundas

#### CPP Pilotes prefabricados

**CPP010** m Pilote prefabricado de concreto reforzado.
Pilote prefabricado de concreto reforzado, diámetro equivalente 35 cm, de 12 m de longitud máxima y 75 t de tope estructural, para formación de grupo de pilotes, con azuche normal en punta. Hincado por golpeo de la cabeza del pilote, mediante maza, en terreno de arenas.
Incluye: Replanteo y trazo de los ejes de los grupos de pilotes. Izado de los pilotes. Hincado de los pilotes por golpeo de maza, previa colocación de sombrero de acero con almohadilla. Golpeo hasta conseguir el rechazo prefijado.
Criterio de cuantificación de proyecto: Longitud medida según documentación gráfica de Proyecto, desde la punta hasta la cara inferior del cabezal, considerando un incremento del 10% en previsión de las oscilaciones reales que pueden aparecer al realizar el pilotaje.
Criterio de cuantificación de obra: Se medirá la longitud del pilote realmente ejecutado según especificaciones de Proyecto, desde la punta hasta la cara inferior del cabezal.

| Código | Ud | Descripción | Rendimiento | Precio | Importe |
|---|---|---|---|---|---|
| mt07pph020v | m | Pilote prefabricado de concreto reforzado, diámetro equivalente 35 cm, de 12 m de longitud máxima y 75 t de tope estructural, con azuche normal en punta. (material) | 1.000 | 1276.02 | 1276.02 |
| mq03pip050b | h | Martinete hidráulico, de 9 t, para hinca de pilotes prefabricados. (maquinaria) | 0.072 | 1687.94 | 121.53 |
| mo089 | h | Ayudante estructurista. (mano de obra) | 0.215 | 80.62 | 17.33 |
| % | % | Herramienta menor | 2 % | 1414.88 | 28.30 |
|  |  | Costes directos |  |  | 1443.18 |
