# Descabezado de pilote prefabricado de concreto reforzado

- Propiedad del archivo: CYPE INGENIEROS, S.A.
- Formato: FIEBDC-3/2002
- Ámbito geográfico: México
- Divisa: MXN
- Costes indirectos: 3.00 %
- Gastos generales: 13.00 %
- Beneficio industrial: 6.00 %
- IVA: 16.00 %

## C Cimentaciones

### CP Profundas

#### CPP Pilotes prefabricados

**CPP090** m Descabezado de pilote prefabricado de concreto reforzado.
Descabezado de pilote prefabricado de concreto reforzado, de 22,5 cm de diámetro, mediante la limpieza y eliminación del concreto de cabeza del pilote que pueda haber quedado resentido por el golpeo de la maza y no reúna las características mecánicas necesarias, con descabezador hidráulico, y carga de los escombros procedentes del descabezado sobre camión o contenedor.
Incluye: Descabezado. Doblado de armados. Limpieza y carga de los escombros procedentes del descabezado sobre camión o contenedor.
Criterio de cuantificación de proyecto: Longitud medida según documentación gráfica de Proyecto, considerando una altura de un metro en cada uno de los pilotes.
Criterio de cuantificación de obra: Se medirá la longitud realmente ejecutada según especificaciones de Proyecto.

| Código | Ud | Descripción | Rendimiento | Precio | Importe |
|---|---|---|---|---|---|
| mq01exn060 | h | Retroexcavadora sobre ruedas, de 85 kW, equipada con descabezador hidráulico para pilotes. (maquinaria) | 0.090 | 1127.26 | 101.45 |
| mq01exn010i | h | Miniretroexcavadora sobre ruedas, de 37,5 kW. (maquinaria) | 0.006 | 792.55 | 4.76 |
| mo112 | h | Peón albañil. (mano de obra) | 0.114 | 72.64 | 8.28 |
| % | % | Herramienta menor | 2 % | 114.49 | 2.29 |
|  |  | Costes directos |  |  | 116.78 |
