# Demolición de cadena, nervadura "in situ" o trabe de concreto armado

- Propiedad del archivo: CYPE INGENIEROS, S.A.
- Formato: FIEBDC-3/2002
- Ámbito geográfico: México
- Divisa: MXN
- Costes indirectos: 3.00 %
- Gastos generales: 13.00 %
- Beneficio industrial: 6.00 %
- IVA: 16.00 %

## D Demoliciones

### DE Estructuras

#### DEH Concreto

**DEH050** m³ Demolición de cadena, nervadura "in situ" o trabe de concreto armado.
Demolición de nervadura "in situ" de concreto reforzado, con medios manuales, martillo neumático y equipo de oxicorte, y carga manual sobre camión o contenedor.
Incluye: Demolición del elemento. Corte de los armados. Fragmentación de los escombros en piezas manejables. Retirada y acopio de escombros. Limpieza de los restos de obra. Carga manual de escombros sobre camión o contenedor.
Criterio de cuantificación de proyecto: Volumen medido según documentación gráfica de Proyecto.
Criterio de cuantificación de obra: Se medirá el volumen realmente demolido según especificaciones de Proyecto.

| Código | Ud | Descripción | Rendimiento | Precio | Importe |
|---|---|---|---|---|---|
| mq05mai030 | h | Martillo neumático. (maquinaria) | 5.000 | 70.75 | 353.75 |
| mq05pdm110 | h | Compresor portátil diesel media presión 10 m³/min. (maquinaria) | 2.500 | 120.01 | 300.03 |
| mq08sol010 | h | Equipo de oxicorte, con acetileno como combustible y oxígeno como comburente. (maquinaria) | 1.100 | 127.82 | 140.60 |
| mo019 | h | Oficial soldador. (mano de obra) | 1.388 | 123.57 | 171.52 |
| mo112 | h | Peón albañil. (mano de obra) | 6.311 | 72.64 | 458.43 |
| mo113 | h | Cabo albañil. (mano de obra) | 5.049 | 71.46 | 360.80 |
| % | % | Herramienta menor | 2 % | 1785.13 | 35.70 |
|  |  | Costes directos |  |  | 1820.83 |
