# Demolición de losa de concreto reforzado con medios mecánicos

- Propiedad del archivo: CYPE INGENIEROS, S.A.
- Formato: FIEBDC-3/2002
- Ámbito geográfico: México
- Divisa: MXN
- Costes indirectos: 3.00 %
- Gastos generales: 13.00 %
- Beneficio industrial: 6.00 %
- IVA: 16.00 %

## D Demoliciones

### DE Estructuras

#### DEH Concreto

**DEH021** m² Demolición de losa de concreto reforzado con medios mecánicos.
Demolición de losa plana de concreto reforzado de hasta 20 cm de peralte total, con retroexcavadora con martillo rompedor, previo levantado del piso y contrapiso, y carga manual sobre camión o contenedor.
Criterio de valoración económica: El precio no incluye el levantado del pavimento.
Incluye: Replanteo de la superficie de losa a demoler. Demolición del elemento. Corte de los armados. Fragmentación de los escombros en piezas manejables. Retirada y acopio de escombros. Limpieza de los restos de obra. Carga manual de escombros sobre camión o contenedor.
Criterio de cuantificación de proyecto: Superficie medida según documentación gráfica de Proyecto.
Criterio de cuantificación de obra: Se medirá la superficie realmente demolida según especificaciones de Proyecto.

| Código | Ud | Descripción | Rendimiento | Precio | Importe |
|---|---|---|---|---|---|
| mq01exn050c | h | Retroexcavadora sobre ruedas, de 85 kW, con martillo rompedor. (maquinaria) | 0.450 | 1127.26 | 507.27 |
| mq08sol010 | h | Equipo de oxicorte, con acetileno como combustible y oxígeno como comburente. (maquinaria) | 0.270 | 127.82 | 34.51 |
| mo112 | h | Peón albañil. (mano de obra) | 0.568 | 72.64 | 41.26 |
| mo019 | h | Oficial soldador. (mano de obra) | 0.341 | 123.57 | 42.14 |
| mo113 | h | Cabo albañil. (mano de obra) | 0.852 | 71.46 | 60.88 |
| % | % | Herramienta menor | 2 % | 686.06 | 13.72 |
|  |  | Costes directos |  |  | 699.78 |
