# Demolición de bastidor de madera

- Propiedad del archivo: CYPE INGENIEROS, S.A.
- Formato: FIEBDC-3/2002
- Ámbito geográfico: México
- Divisa: MXN
- Costes indirectos: 3.00 %
- Gastos generales: 13.00 %
- Beneficio industrial: 6.00 %
- IVA: 16.00 %

## D Demoliciones

### DE Estructuras

#### DEM Madera

**DEM100** m² Demolición de bastidor de madera.
Demolición de bastidor de madera, con medios manuales y motosierra, y carga manual sobre camión o contenedor.
Incluye: Demolición del elemento. Fragmentación de los escombros en piezas manejables. Retirada y acopio de escombros. Limpieza de los restos de obra. Carga manual de escombros sobre camión o contenedor.
Criterio de cuantificación de proyecto: Superficie medida según documentación gráfica de Proyecto.
Criterio de cuantificación de obra: Se medirá la superficie realmente demolida según especificaciones de Proyecto.

| Código | Ud | Descripción | Rendimiento | Precio | Importe |
|---|---|---|---|---|---|
| mq09sie010 | h | Motosierra a gasolina, de 50 cm de espada y 2 kW de potencia. (maquinaria) | 0.300 | 52.18 | 15.65 |
| mo020 | h | Oficial albañil. (mano de obra) | 0.379 | 119.98 | 45.47 |
| mo112 | h | Peón albañil. (mano de obra) | 0.379 | 71.45 | 27.08 |
| mo113 | h | Cabo albañil. (mano de obra) | 0.631 | 70.30 | 44.36 |
| % | % | Herramienta menor | 2 % | 132.56 | 2.65 |
|  |  | Costes directos |  |  | 135.21 |
