# Demolición de estructura de madera

- Propiedad del archivo: CYPE INGENIEROS, S.A.
- Formato: FIEBDC-3/2002
- Ámbito geográfico: México
- Divisa: MXN
- Costes indirectos: 3.00 %
- Gastos generales: 13.00 %
- Beneficio industrial: 6.00 %
- IVA: 16.00 %

## D Demoliciones

### DE Estructuras

#### DEM Madera

**DEM120** Ud Demolición de estructura de madera.
Demolición de armado ligera de madera, de 4 m de claro entre apoyos, con medios manuales y motosierra, y carga manual sobre camión o contenedor.
Criterio de valoración económica: El precio incluye el picado de las entregas del armado en los muros de apoyo.
Incluye: Picado de las entregas del armado en los muros de apoyo. Demolición del elemento. Fragmentación de los escombros en piezas manejables. Retirada y acopio de escombros. Limpieza de los restos de obra. Carga manual de escombros sobre camión o contenedor.
Criterio de cuantificación de proyecto: Número de unidades previstas, según documentación gráfica de Proyecto.
Criterio de cuantificación de obra: Se medirá el número de unidades realmente demolidas según especificaciones de Proyecto.

| Código | Ud | Descripción | Rendimiento | Precio | Importe |
|---|---|---|---|---|---|
| mq09sie010 | h | Motosierra a gasolina, de 50 cm de espada y 2 kW de potencia. (maquinaria) | 0.600 | 52.03 | 31.22 |
| mo020 | h | Oficial albañil. (mano de obra) | 0.757 | 121.97 | 92.33 |
| mo112 | h | Peón albañil. (mano de obra) | 0.757 | 72.64 | 54.99 |
| mo113 | h | Cabo albañil. (mano de obra) | 1.262 | 71.46 | 90.18 |
| % | % | Herramienta menor | 2 % | 268.72 | 5.37 |
|  |  | Costes directos |  |  | 274.09 |
