# Demolición de capa interior de fachada, de mampostería revestida

- Propiedad del archivo: CYPE INGENIEROS, S.A.
- Formato: FIEBDC-3/2002
- Ámbito geográfico: México
- Divisa: MXN
- Costes indirectos: 3.00 %
- Gastos generales: 13.00 %
- Beneficio industrial: 6.00 %
- IVA: 16.00 %

## D Demoliciones

### DF Fachadas

#### DFF Mamposterías

**DFF030** m² Demolición de capa interior de fachada, de mampostería revestida.
Demolición de capa interior de cerramiento de fachada, de mampostería revestida, formada por tabique de barro recocido de 11/12 cm de espesor, con martillo neumático, sin afectar a la estabilidad de los elementos constructivos contiguos, y carga manual sobre camión o contenedor.
Criterio de valoración económica: El precio incluye la demolición del revestimiento.
Incluye: Demolición de la mampostería y sus revestimientos. Fragmentación de los escombros en piezas manejables. Retirada y acopio de escombros. Limpieza de los restos de obra. Carga manual de escombros sobre camión o contenedor.
Criterio de cuantificación de proyecto: Superficie medida según documentación gráfica de Proyecto.
Criterio de cuantificación de obra: Se medirá la superficie realmente demolida según especificaciones de Proyecto.

| Código | Ud | Descripción | Rendimiento | Precio | Importe |
|---|---|---|---|---|---|
| mq05mai030 | h | Martillo neumático. (maquinaria) | 0.101 | 70.97 | 7.17 |
| mq05pdm110 | h | Compresor portátil diesel media presión 10 m³/min. (maquinaria) | 0.101 | 120.37 | 12.16 |
| mo112 | h | Peón albañil. (mano de obra) | 0.127 | 71.45 | 9.07 |
| mo113 | h | Cabo albañil. (mano de obra) | 0.221 | 70.30 | 15.54 |
| % | % | Herramienta menor | 2 % | 43.94 | 0.88 |
|  |  | Costes directos |  |  | 44.82 |
