# Desmontaje de sistema hidroneumático de agua contra incendios

- Propiedad del archivo: CYPE INGENIEROS, S.A.
- Formato: FIEBDC-3/2002
- Ámbito geográfico: México
- Divisa: MXN
- Costes indirectos: 3.00 %
- Gastos generales: 13.00 %
- Beneficio industrial: 6.00 %
- IVA: 16.00 %

## D Demoliciones

### DI Instalaciones

#### DIO Contra incendios

**DIO101** Ud Desmontaje de sistema hidroneumático de agua contra incendios.
Desmontaje de sistema hidroneumático de agua contra incendios de más de 500 kg de peso, con medios manuales y mecánicos, y recuperación del material para su posterior ubicación en otro emplazamiento, siendo el orden de ejecución del proceso inverso al de su instalación, sin deteriorar los elementos constructivos a los que pueda estar sujeto, y carga manual y mecánica sobre camión o contenedor.
Criterio de valoración económica: El precio incluye el desmontaje de los accesorios y de los elementos de fijación.
Incluye: Desmontaje del elemento. Obturación de las conducciones conectadas al elemento. Clasificación y etiquetado. Acopio de los materiales a reutilizar. Carga manual y mecánica del material a reutilizar sobre camión. Retirada y acopio de los restos de obra. Limpieza de los restos de obra. Carga manual y mecánica de los restos de obra sobre camión o contenedor.
Criterio de cuantificación de proyecto: Número de unidades previstas, según documentación gráfica de Proyecto.
Criterio de cuantificación de obra: Se medirá el número de unidades realmente desmontadas según especificaciones de Proyecto.

| Código | Ud | Descripción | Rendimiento | Precio | Importe |
|---|---|---|---|---|---|
| mq04cag010a | h | Camión con grúa de hasta 6 t. (maquinaria) | 1.800 | 857.59 | 1543.66 |
| mo008 | h | Oficial plomero. (mano de obra) | 0.682 | 125.33 | 85.48 |
| mo107 | h | Ayudante plomero. (mano de obra) | 4.544 | 74.12 | 336.80 |
| % | % | Herramienta menor | 2 % | 1965.94 | 39.32 |
|  |  | Costes directos |  |  | 2005.26 |
