# Desmontaje de hidrante de columna

- Propiedad del archivo: CYPE INGENIEROS, S.A.
- Formato: FIEBDC-3/2002
- Ámbito geográfico: México
- Divisa: MXN
- Costes indirectos: 3.00 %
- Gastos generales: 13.00 %
- Beneficio industrial: 6.00 %
- IVA: 16.00 %

## D Demoliciones

### DI Instalaciones

#### DIO Contra incendios

**DIO104** Ud Desmontaje de hidrante de columna.
Desmontaje de hidrante de columna seca, con medios manuales y recuperación, acopio y montaje del material en el mismo emplazamiento, siendo el orden de ejecución del proceso inverso al de su instalación, sin deteriorar los elementos constructivos a los que pueda estar sujeto, y carga manual sobre camión o contenedor.
Criterio de valoración económica: El precio incluye el desmontaje de los accesorios.
Incluye: Desmontaje del elemento. Clasificación y etiquetado. Acopio de los materiales a reutilizar. Reposición y conexionado del elemento. Retirada y acopio de los restos de obra. Limpieza de los restos de obra. Carga manual de los restos de obra sobre camión o contenedor. Montaje, conexionado y comprobación de su correcto funcionamiento.
Criterio de cuantificación de proyecto: Número de unidades previstas, según documentación gráfica de Proyecto.
Criterio de cuantificación de obra: Se medirá el número de unidades realmente desmontadas y repuestas según especificaciones de Proyecto.

| Código | Ud | Descripción | Rendimiento | Precio | Importe |
|---|---|---|---|---|---|
| mo008 | h | Oficial plomero. (mano de obra) | 1.458 | 125.33 | 182.73 |
| mo107 | h | Ayudante plomero. (mano de obra) | 1.458 | 74.12 | 108.07 |
| % | % | Herramienta menor | 2 % | 290.80 | 5.82 |
|  |  | Costes directos |  |  | 296.62 |
