# Desmontaje de rociador

- Propiedad del archivo: CYPE INGENIEROS, S.A.
- Formato: FIEBDC-3/2002
- Ámbito geográfico: México
- Divisa: MXN
- Costes indirectos: 3.00 %
- Gastos generales: 13.00 %
- Beneficio industrial: 6.00 %
- IVA: 16.00 %

## D Demoliciones

### DI Instalaciones

#### DIO Contra incendios

**DIO092** Ud Desmontaje de rociador.
Desmontaje de rociador automático situado en tubería de distribución de agua para sistema fijo de extinción de incendios, con medios manuales, sin deteriorar los elementos constructivos a los que pueda estar sujeto, y carga manual sobre camión o contenedor.
Incluye: Desmontaje del elemento. Obturación de las conducciones conectadas al elemento. Retirada y acopio del material desmontado. Limpieza de los restos de obra. Carga manual del material desmontado y restos de obra sobre camión o contenedor.
Criterio de cuantificación de proyecto: Número de unidades previstas, según documentación gráfica de Proyecto.
Criterio de cuantificación de obra: Se medirá el número de unidades realmente desmontadas según especificaciones de Proyecto.

| Código | Ud | Descripción | Rendimiento | Precio | Importe |
|---|---|---|---|---|---|
| mo107 | h | Ayudante plomero. (mano de obra) | 0.126 | 74.12 | 9.34 |
| % | % | Herramienta menor | 2 % | 9.34 | 0.19 |
|  |  | Costes directos |  |  | 9.53 |
