# Desmontaje de hoja de puertas y ventanas exteriores

- Propiedad del archivo: CYPE INGENIEROS, S.A.
- Formato: FIEBDC-3/2002
- Ámbito geográfico: México
- Divisa: MXN
- Costes indirectos: 3.00 %
- Gastos generales: 13.00 %
- Beneficio industrial: 6.00 %
- IVA: 16.00 %

## D Demoliciones

### DL Puertas, ventanas, closets, vidrios y protecciones solares

#### DLC Cancelería

**DLC010** Ud Desmontaje de hoja de puertas y ventanas exteriores.
Desmontaje de hoja de puertas y ventanas acristaladas de madera de cualquier tipo situadas en fachada, de más de 6 m² de superficie, con medios manuales y recuperación del material para su posterior ubicación en otro emplazamiento, sin deteriorar los elementos constructivos a los que están sujetas, y carga manual sobre camión o contenedor.
Incluye: Desmontaje del elemento. Clasificación y etiquetado. Acopio de los materiales a reutilizar. Carga manual del material a reutilizar sobre camión. Retirada y acopio de los restos de obra. Limpieza de los restos de obra. Carga manual de los restos de obra sobre camión o contenedor.
Criterio de cuantificación de proyecto: Número de unidades previstas, según documentación gráfica de Proyecto.
Criterio de cuantificación de obra: Se medirá el número de unidades realmente desmontadas según especificaciones de Proyecto.

| Código | Ud | Descripción | Rendimiento | Precio | Importe |
|---|---|---|---|---|---|
| mo018 | h | Oficial 1ª cerrajero. (mano de obra) | 1.060 | 129.02 | 136.76 |
| mo059 | h | Ayudante cerrajero. (mano de obra) | 0.530 | 77.69 | 41.18 |
| mo113 | h | Cabo albañil. (mano de obra) | 0.530 | 74.59 | 39.53 |
| % | % | Herramienta menor | 2 % | 217.47 | 4.35 |
|  |  | Costes directos |  |  | 221.82 |
