# Demolición completa de techumbre plana no transitable, con grava

- Propiedad del archivo: CYPE INGENIEROS, S.A.
- Formato: FIEBDC-3/2002
- Ámbito geográfico: México
- Divisa: MXN
- Costes indirectos: 3.00 %
- Gastos generales: 13.00 %
- Beneficio industrial: 6.00 %
- IVA: 16.00 %

## D Demoliciones

### DQ Techumbres

#### DQA Planas

**DQA040** m² Demolición completa de techumbre plana no transitable, con grava.
Demolición completa de techumbre plana no transitable, con capa de protección de grava de 10 cm de espesor medio; con martillo neumático, sin afectar a la estabilidad de los elementos constructivos contiguos, y carga manual sobre camión o contenedor.
Criterio de valoración económica: El precio incluye la demolición de todas las capas que componen la techumbre, incluyendo la capa de formación de pendientes y la demolición de los coladeras.
Incluye: Demolición del elemento. Fragmentación de los escombros en piezas manejables. Retirada y acopio de escombros. Limpieza de los restos de obra. Carga manual de escombros sobre camión o contenedor.
Criterio de cuantificación de proyecto: Superficie medida según documentación gráfica de Proyecto.
Criterio de cuantificación de obra: Se medirá la superficie realmente demolida según especificaciones de Proyecto.

| Código | Ud | Descripción | Rendimiento | Precio | Importe |
|---|---|---|---|---|---|
| mq05mai030 | h | Martillo neumático. (maquinaria) | 0.100 | 70.75 | 7.08 |
| mq05pdm110 | h | Compresor portátil diesel media presión 10 m³/min. (maquinaria) | 0.100 | 120.01 | 12.00 |
| mo112 | h | Peón albañil. (mano de obra) | 0.126 | 72.64 | 9.15 |
| mo113 | h | Cabo albañil. (mano de obra) | 0.896 | 71.46 | 64.03 |
| % | % | Herramienta menor | 2 % | 92.26 | 1.85 |
|  |  | Costes directos |  |  | 94.11 |
