# Demolición de azulejado de gres y picado de la capa base de mortero, con medios manuales, y carga manual de escombros sobre camión o contenedor

- Propiedad del archivo: CYPE INGENIEROS, S.A.
- Formato: FIEBDC-3/2002
- Ámbito geográfico: México
- Costes indirectos: 3.00 %
- Gastos generales: 13.00 %
- Beneficio industrial: 6.00 %
- IVA: 15.00 %

## D Demoliciones

### DR Revestimientos

#### DRA Azulejados

**DRA010** m² Demolición de azulejado de gres y picado de la capa base de mortero, con medios manuales, y carga manual de escombros sobre camión o contenedor.
Demolición de azulejado de gres y picado de la capa base de mortero, con medios manuales, eliminándolo totalmente sin deteriorar la superficie soporte, que quedará al descubierto y preparada para su posterior revestimiento. Incluso parte proporcional de limpieza, acopio, retirada y carga manual de escombros sobre camión o contenedor.
Incluye: Demolición manual del azulejado. Picado del mortero de agarre. Retirada y acopio de escombros. Limpieza de los restos de obra. Carga de escombros sobre camión o contenedor.
Criterio de medición de proyecto: Superficie medida según documentación gráfica de Proyecto.
Criterio de medición de obra: Se medirá la superficie realmente demolida según especificaciones de Proyecto.

| Código | Ud | Descripción | Rendimiento | Precio | Importe |
|---|---|---|---|---|---|
| mo111 | h | Cabo albañil. (mano de obra) | 0.613 | 1.45 | 0.89 |
| % | % | Costes directos complementarios | 2 % | 0.89 | 0.02 |
|  |  | Costes directos |  |  | 0.91 |
