# Sistema de cimbra para losa de escalera de concreto visto

- Propiedad del archivo: CYPE INGENIEROS, S.A.
- Formato: FIEBDC-3/2002
- Ámbito geográfico: México
- Divisa: MXN
- Costes indirectos: 3.00 %
- Gastos generales: 13.00 %
- Beneficio industrial: 6.00 %
- IVA: 16.00 %

## E Estructuras

### EH Concreto reforzado

#### EHE Escaleras

**EHE025** m² Sistema de cimbra para losa de escalera de concreto visto.
Construcción y desmontaje de sistema de cimbra para formación de losa de escalera de concreto reforzado, con acabado visto con textura lisa en su cara inferior y laterales, con escalonado de concreto, en planta de hasta 3 m de altura libre, formado por: superficie de la cimbra de tablones de madera de pino, amortizables en 10 usos, forrados con tablero aglomerado hidrófugo, de un solo uso con una de sus caras plastificada; estructura soporte horizontal de tablones de madera de pino, amortizables en 10 usos y estructura soporte vertical de puntales metálicos, amortizables en 150 usos. Incluso líquido desmoldante, para evitar la adherencia del concreto a la cimbra.
Incluye: Limpieza y preparación del plano de apoyo. Replanteo. Montaje del sistema de cimbra. Colocación de elementos de sustentación, fijación y apuntalamiento. Aplomado y nivelación de la cimbra. Humectación de la cimbra. Desmontaje de la cimbra. Limpieza y almacenamiento de la cimbra.
Criterio de cuantificación de proyecto: Superficie de cimbra en contacto con el concreto, medida según documentación gráfica de Proyecto.
Criterio de cuantificación de obra: Se medirá la superficie de cimbra en contacto con el concreto realmente ejecutada según especificaciones de Proyecto.

| Código | Ud | Descripción | Rendimiento | Precio | Importe |
|---|---|---|---|---|---|
| mt50spa052b | m | Tablón de madera de pino, de 20x7,2 cm. (material) | 0.750 | 95.40 | 71.55 |
| mt08eft015a | m² | Tablero aglomerado hidrófugo, con una de sus caras plastificada, de 10 mm de espesor. (material) | 1.150 | 167.51 | 192.64 |
| mt08eve020 | m² | Sistema de cimbra para formación de escalonado en losas inclinadas de escalera de concreto reforzado, con puntales y tableros de madera. (material) | 0.200 | 262.58 | 52.52 |
| mt50spa081a | Ud | Puntal metálico telescópico, de hasta 3 m de altura. (material) | 0.013 | 290.54 | 3.78 |
| mt08cim030b | m³ | Madera de pino. (material) | 0.003 | 5364.83 | 16.09 |
| mt08var060 | kg | Puntas de acero de 20x100 mm. (material) | 0.040 | 132.05 | 5.28 |
| mt08dba010a | l | Agente desmoldeante biodegradable en fase acuosa, para concretos con acabado visto. (material) | 0.013 | 69.24 | 0.90 |
| mo044 | h | Oficial carpintero de obra negra. (mano de obra) | 1.359 | 132.49 | 180.05 |
| mo091 | h | Ayudante carpintero de obra negra. (mano de obra) | 1.287 | 80.62 | 103.76 |
| % | % | Herramienta menor | 2 % | 626.57 | 12.53 |
|  |  | Costes directos |  |  | 639.10 |
