# Losa sanitaria de concreto reforzado de 20+4 cm de peralte total

- Propiedad del archivo: CYPE INGENIEROS, S.A.
- Formato: FIEBDC-3/2002
- Ámbito geográfico: México
- Divisa: MXN
- Costes indirectos: 3.00 %
- Gastos generales: 13.00 %
- Beneficio industrial: 6.00 %
- IVA: 16.00 %

## E Estructuras

### EH Concreto reforzado

#### EHI Losas sanitarias ventiladas

**EHI010** m² Losa sanitaria de concreto reforzado de 20+4 cm de peralte total, sobre cimbra perdida de módulos de polipropileno reciclado, realizado con concreto f'c=20 MPa (200 kg/cm²), clasificación de exposición A1, tamaño máximo del agregado 12 mm, revenimiento de 5 a 10 cm, premezclado, y colado con grúa, acero fy=4200 kg/cm² en zona de cadenas y vigas de cimentación, cuantía 3 kg/m², y malla electrosoldada de alambre liso de acero tipo 6x6 6/6 como armado de reparto, colocada sobre separadores homologados, en capa de compresión de 4 cm de espesor; con juntas de retracción de 5 mm de espesor, mediante corte con disco de diamante; apoyado todo ello sobre base de plantilla. Incluso cadenas perimetrales de planta conformados con sistema de cimbra recuperable de tableros de madera.
Losa sanitaria de concreto reforzado de 20+4 cm de peralte total, sobre cimbra perdida de módulos de polipropileno reciclado, realizado con concreto f'c=20 MPa (200 kg/cm²), clasificación de exposición A1, tamaño máximo del agregado 12 mm, revenimiento de 5 a 10 cm, premezclado, y colado con grúa, acero fy=4200 kg/cm² en zona de cadenas y vigas de cimentación, cuantía 3 kg/m², y malla electrosoldada de alambre liso de acero tipo 6x6 6/6 como armado de reparto, colocada sobre separadores homologados, en capa de compresión de 4 cm de espesor; con juntas de retracción de 5 mm de espesor, mediante corte con disco de diamante; apoyado todo ello sobre base de plantilla. Incluso cadenas perimetrales de planta conformados con sistema de cimbra recuperable de tableros de madera.
Incluye: Replanteo de los módulos. Montaje del sistema de cimbra auxiliar. Colocación y montaje de los módulos. Realización de los orificios de paso de instalaciones. Colocación del armado. Colocación de los elementos para paso de instalaciones. Colado, extendido y vibrado del concreto. Regleado y nivelación de la capa de compresión. Curado del concreto. Desmontaje de la cimbra auxiliar. Replanteo de las juntas de retracción. Corte del concreto. Limpieza final de las juntas de retracción.
Criterio de cuantificación de proyecto: Superficie medida desde las caras exteriores de las cadenas del perímetro, según documentación gráfica de Proyecto, deduciendo los huecos de superficie mayor de 6 m².
Criterio de cuantificación de obra: Se medirá, desde las caras exteriores de las cadenas del perímetro, la superficie realmente ejecutada según especificaciones de Proyecto, deduciendo los huecos de superficie mayor de 6 m². Se consideran incluidos todos los elementos integrantes de la estructura señalados en los planos y detalles del Proyecto.
Criterio de valoración económica: El precio no incluye la capa de plantilla.

| Código | Ud | Descripción | Rendimiento | Precio | Importe |
|---|---|---|---|---|---|
| mt07cid010j | m² | Cimbra perdida de módulos de polipropileno reciclado, de 50x50x20 cm, para soleras y losas sanitarias ventiladas. (material) | 1.050 | 133.99 | 140.69 |
| mt08efa010 | m² | Sistema de cimbra recuperable de tableros de madera para cadenas perimetrales. (material) | 0.100 | 16.90 | 1.69 |
| mt07aco080a | kg | Acero fy=4200 kg/cm², de varios diámetros, según NMX-C-407-ONNCCE. (material) | 3.000 | 11.50 | 34.50 |
| mt07ame070o | m² | Malla electrosoldada de alambre liso de acero tipo 6x6 6/6, separación 15,24x15,24 cm y Ø 4,88-4,88 mm, según NMX-B-290-CANACERO. (material) | 1.100 | 33.18 | 36.50 |
| mt10haf061bc | m³ | Concreto f'c=20 MPa (200 kg/cm²), clasificación de exposición A1, tamaño máximo del agregado 12 mm, revenimiento nominal del concreto fresco de 5 a 10 mm, premezclado, según RCDF NTC Diseño y Construcción de Estructuras de Concreto (2004). (material) | 0.154 | 1223.66 | 188.44 |
| mq06vib020 | h | Regla vibrante de 3 m. (maquinaria) | 0.082 | 64.11 | 5.26 |
| mq06cor020 | h | Equipo para corte de juntas en soleras de concreto. (maquinaria) | 0.075 | 130.42 | 9.78 |
| op00ciz020 |  | Cizalla para acero en varillas corrugadas. | 1.000 | 0.00 | 0.00 |
| op00ata010 |  | Atadora de armado. | 1.000 | 0.00 | 0.00 |
| op00sie020 |  | Sierra de disco fijo, para mesa de trabajo. | 1.000 | 0.00 | 0.00 |
| op00sie010 |  | Sierra de calar. | 1.000 | 0.00 | 0.00 |
| op00amo010 |  | Amoladora o radial. | 1.000 | 0.00 | 0.00 |
| au00auh010 |  | Cubilote. | 1.000 | 0.00 | 0.00 |
| au00auh040 |  | Vibrador de concreto, eléctrico. | 1.000 | 0.00 | 0.00 |
| mo042 | h | Oficial estructurista. (mano de obra) | 0.142 | 81.67 | 11.60 |
| mo089 | h | Ayudante estructurista. (mano de obra) | 0.142 | 49.43 | 7.02 |
| mo112 | h | Peón albañil. (mano de obra) | 0.094 | 46.28 | 4.35 |
| % | % | Herramienta menor | 2 % | 439.83 | 8.80 |
|  |  | Costes directos |  |  | 448.63 |
