# Losa sanitaria ventilada sobre dala de desplante

- Propiedad del archivo: CYPE INGENIEROS, S.A.
- Formato: FIEBDC-3/2002
- Ámbito geográfico: México
- Divisa: MXN
- Costes indirectos: 3.00 %
- Gastos generales: 13.00 %
- Beneficio industrial: 6.00 %
- IVA: 16.00 %

## E Estructuras

### EH Concreto reforzado

#### EHU Losas nervadas

**EHU006** m² Losa sanitaria ventilada sobre dala de desplante.
Losa sanitaria ventilada de concreto reforzado, peralte 30 = 25+5 cm, realizada con concreto f'c=20 MPa (200 kg/cm²), clasificación de exposición A1, tamaño máximo del agregado 20 mm, revenimiento de 5 a 10 cm, premezclado, y colado con grúa, volumen 0,096 m³/m², y acero fy=4200 kg/cm² en zona de refuerzo de negativos y conectores de viguetas y cadenas, cuantía 6 kg/m²; formada por: vigueta pretensada T-18; bovedilla de concreto, 60x20x25 cm; capa de compresión de 5 cm de espesor, con armado de reparto formado por malla electrosoldada de alambre liso de acero tipo 6x6 10/10, sobre dala de desplante. Incluso agente filmógeno, para el curado de concretos y morteros.
Criterio de valoración económica: El precio incluye el habilitado del acero (corte y doblez) en el área de trabajo, en obra y el armado en el lugar definitivo de su colocación en obra, pero no incluye la dala de desplante.
Incluye: Replanteo de la geometría del entrepiso. Colocación de viguetas y bovedillas. Colocación de los armados con separadores homologados. Colado y compactación del concreto. Regleado y nivelación de la capa de compresión. Curado del concreto.
Criterio de cuantificación de proyecto: Superficie medida desde las caras exteriores de las cadenas del perímetro, según documentación gráfica de Proyecto, deduciendo los huecos de superficie mayor de 6 m².
Criterio de cuantificación de obra: Se medirá, desde las caras exteriores de las cadenas del perímetro, la superficie realmente ejecutada según especificaciones de Proyecto, deduciendo los huecos de superficie mayor de 6 m². Se consideran incluidos todos los elementos integrantes de la estructura señalados en los planos y detalles del Proyecto.

| Código | Ud | Descripción | Rendimiento | Precio | Importe |
|---|---|---|---|---|---|
| mt08aaa010a | m³ | Agua. (material) | 0.004 | 22.64 | 0.09 |
| mt08eft030a | m² | Tablero de madera tratada, de 22 mm de espesor, reforzado con varillas y perfiles. (material) | 0.028 | 686.64 | 19.23 |
| mt08cim030b | m³ | Madera de pino. (material) | 0.003 | 5364.83 | 16.09 |
| mt08var060 | kg | Puntas de acero de 20x100 mm. (material) | 0.040 | 132.05 | 5.28 |
| mt08dba010d | l | Agente desmoldeante, a base de aceites especiales, emulsionable en agua, para cimbras metálicas, fenólicas o de madera. (material) | 0.030 | 27.22 | 0.82 |
| mt07bho010d | Ud | Bovedilla de concreto, 60x20x25 cm. Incluso piezas especiales. (material) | 5.250 | 13.09 | 68.72 |
| mt07vau010a | m | Vigueta pretensada, T-18, con una longitud media menor de 4 m. (material) | 0.165 | 80.04 | 13.21 |
| mt07vau010b | m | Vigueta pretensada, T-18, con una longitud media entre 4 y 5 m. (material) | 0.908 | 86.20 | 78.27 |
| mt07vau010c | m | Vigueta pretensada, T-18, con una longitud media entre 5 y 6 m. (material) | 0.495 | 90.81 | 44.95 |
| mt07vau010d | m | Vigueta pretensada, T-18, con una longitud media mayor de 6 m. (material) | 0.083 | 112.36 | 9.33 |
| mt07aco080a | kg | Acero fy=4200 kg/cm², de varios diámetros, según NMX-C-407-ONNCCE. (material) | 6.300 | 12.74 | 80.26 |
| mt08var050 | kg | Alambre galvanizado para atar, de 1,30 mm de diámetro. (material) | 0.072 | 22.64 | 1.63 |
| mt07ame070a | m² | Malla electrosoldada de alambre liso de acero tipo 6x6 10/10, separación 15,24x15,24 cm y Ø 3,43-3,43 mm, según NMX-B-290-CANACERO. (material) | 1.100 | 18.14 | 19.95 |
| mt10haf061bi | m³ | Concreto f'c=20 MPa (200 kg/cm²), clasificación de exposición A1, tamaño máximo del agregado 20 mm, revenimiento nominal del concreto fresco de 5 a 10 mm, premezclado, según RCDF NTC Diseño y Construcción de Estructuras de Concreto (2004). (material) | 0.101 | 1288.90 | 130.18 |
| mt08cur020a | l | Agente filmógeno, para el curado de concretos y morteros. (material) | 0.150 | 23.57 | 3.54 |
| op00ciz020 |  | Cizalla para acero en varillas corrugadas. | 1.000 | 0.00 | 0.00 |
| op00ata010 |  | Atadora de armado. | 1.000 | 0.00 | 0.00 |
| op00sie020 |  | Sierra de disco fijo, para mesa de trabajo. | 1.000 | 0.00 | 0.00 |
| au00auh010 |  | Cubilote. | 1.000 | 0.00 | 0.00 |
| au00auh040 |  | Vibrador de concreto, eléctrico. | 1.000 | 0.00 | 0.00 |
| mo044 | h | Oficial carpintero de obra negra. (mano de obra) | 0.291 | 126.93 | 36.94 |
| mo091 | h | Ayudante carpintero de obra negra. (mano de obra) | 0.286 | 77.23 | 22.09 |
| mo043 | h | Oficial fierrero. (mano de obra) | 0.091 | 126.93 | 11.55 |
| mo090 | h | Ayudante fierrero. (mano de obra) | 0.098 | 77.23 | 7.57 |
| mo045 | h | Oficial concretero. (mano de obra) | 0.039 | 126.93 | 4.95 |
| mo092 | h | Ayudante concretero. (mano de obra) | 0.151 | 77.23 | 11.66 |
| % | % | Herramienta menor | 2 % | 586.31 | 11.73 |
|  |  | Costes directos |  |  | 598.04 |
