# Viga de concreto visto

- Propiedad del archivo: CYPE INGENIEROS, S.A.
- Formato: FIEBDC-3/2002
- Ámbito geográfico: México
- Costes indirectos: 3.00 %
- Gastos generales: 13.00 %
- Beneficio industrial: 6.00 %
- IVA: 15.00 %

## E Estructuras

### EH Concreto reforzado

#### EHV Vigas

**EHV015** m³ Viga de concreto visto, realizada con concreto HA-30/AC/10/IIa, Izyvision "FYM ITALCEMENTI GROUP", premezclado, y vertido con bomba, y acero fy=4200 kg/cm², cuantía 150 kg/m³; construcción y desmontaje del sistema de cimbra de madera (concreto visto), en planta de hasta 3 m de altura libre.
Formación de viga de concreto visto, realizada con concreto HA-30/AC/10/IIa, Izyvision "FYM ITALCEMENTI GROUP", premezclado, y vertido con bomba, y acero fy=4200 kg/cm², con una cuantía aproximada de 150 kg/m³, situada en planta de hasta 3 m de altura libre. Construcción y desmontaje del sistema de cimbra continuo con puntales, sopandas metálicas y superficie de la cimbra de madera tratada reforzada con varillas y perfiles, para dejar un acabado visto del concreto.
Incluye: Replanteo. Montaje del sistema de cimbra. Colocación de los armados con separadores homologados. Colado del concreto. Curado del concreto. Desmontaje de la cimbra. Reparación de defectos superficiales.
Criterio de medición de proyecto: Volumen medido según documentación gráfica de Proyecto.
Criterio de medición de obra: Se medirá el volumen realmente ejecutado según especificaciones de Proyecto.

| Código | Ud | Descripción | Rendimiento | Precio | Importe |
|---|---|---|---|---|---|
| mt08eva030 | m² | Estructura soporte de cimbra recuperable para la ejecución de elementos de concreto, compuesta de: portasopandas metálicos y sopandas metálicas. (material) | 0.042 | 8.98 | 0.38 |
| mt08eva040 | m² | Superficie de la cimbra de madera compuesta por tableros de 27 mm de espesor de madera de pino con tratamiento desencofrante por ambas caras, reforzados con dos varillas de acero roscado en la parte central y con perfiles metálicos en los extremos. (material) | 2.292 | 1.20 | 2.75 |
| mt50spa050k | m³ | Tablón de madera de pino, dimensiones 20x7,2 cm. (material) | 0.001 | 228.30 | 0.23 |
| mt50spa101 | kg | Clavos de acero. (material) | 1.375 | 0.86 | 1.18 |
| mt08des010 | l | Desencofrante biodegradable compuesto de resinas vegetales, para concretos con acabado visto. (material) | 0.275 | 5.86 | 1.61 |
| mt50spa081a | Ud | Puntal metálico telescópico, de hasta 3 m de altura. (material) | 0.278 | 10.01 | 2.78 |
| mt07aco020c | Ud | Separador homologado para vigas. (material) | 4.000 | 0.06 | 0.24 |
| mt07aco080a | kg | Acero fy=4200 kg/cm², elaborado en taller y colocado en obra, diámetros varios, según NMX-C-407-ONNCCE. (material) | 150.000 | 0.69 | 103.50 |
| mt08var050 | kg | Alambre galvanizado para atar, de 1,30 mm de diámetro. (material) | 0.010 | 1.13 | 0.01 |
| mt10hai100gja | m³ | Concreto HA-30/AC/10/IIa, Izyvision "FYM ITALCEMENTI GROUP", premezclado. (material) | 1.050 | 144.72 | 151.96 |
| mt08cur010 | l | Agente filmógeno para curado de concretos con acabado visto. (material) | 0.150 | 2.36 | 0.35 |
| mq06bhe010 | h | Camión bomba estacionado en obra, para bombeo de concreto. Incluso parte proporcional de desplazamiento. (maquinaria) | 0.040 | 120.83 | 4.83 |
| op00ciz020 |  | Cizalla para acero en barras corrugadas. | 1.000 | 0.00 | 0.00 |
| op00ata010 |  | Atadora de ferralla. | 1.000 | 0.00 | 0.00 |
| op00sie020 |  | Sierra de disco fijo, para mesa de trabajo. | 1.000 | 0.00 | 0.00 |
| op00pul010 |  | Mochila pulverizadora. | 1.000 | 0.00 | 0.00 |
| au00auh040 |  | Vibrador de concreto, eléctrico. | 1.000 | 0.00 | 0.00 |
| mo044 | h | Oficial concretero. (mano de obra) | 0.089 | 2.55 | 0.23 |
| mo090 | h | Ayudante concretero. (mano de obra) | 0.413 | 1.58 | 0.65 |
| mo043 | h | Oficial carpintero de obra negra. (mano de obra) | 7.038 | 2.55 | 17.95 |
| mo089 | h | Ayudante carpintero de obra negra. (mano de obra) | 7.038 | 1.58 | 11.12 |
| mo042 | h | Oficial fierrero. (mano de obra) | 0.974 | 2.55 | 2.48 |
| mo088 | h | Ayudante fierrero. (mano de obra) | 1.152 | 1.58 | 1.82 |
| % | % | Costes directos complementarios | 2 % | 304.07 | 6.08 |
|  |  | Costes directos |  |  | 310.15 |
