# Vigueta prefabricada de concreto pretensado, imitación madera

- Propiedad del archivo: CYPE INGENIEROS, S.A.
- Formato: FIEBDC-3/2002
- Ámbito geográfico: México
- Divisa: MXN
- Costes indirectos: 3.00 %
- Gastos generales: 13.00 %
- Beneficio industrial: 6.00 %
- IVA: 16.00 %

## E Estructuras

### EP Concreto prefabricado

#### EPI Viguetas

**EPI010** Ud Vigueta prefabricada de concreto pretensado, imitación madera.
Vigueta prefabricada de concreto pretensado, de 16x9x650 cm, con terminación en forma de pecho de paloma en ambos extremos, con barras de acero para pretensar, de 5 mm de diámetro, con un momento flector máximo de 12 kN·m, acabado imitación madera, con una mano de lasur.
Incluye: Replanteo de las viguetas. Colocación y fijación provisional de la vigueta. Ajuste a su posición correcta y nivelación. Montaje y desmontaje de apeos complementarios.
Criterio de cuantificación de proyecto: Número de unidades previstas, según documentación gráfica de Proyecto.
Criterio de cuantificación de obra: Se medirá el número de unidades realmente ejecutadas según especificaciones de Proyecto.

| Código | Ud | Descripción | Rendimiento | Precio | Importe |
|---|---|---|---|---|---|
| mt07pha075cl | Ud | Vigueta prefabricada de concreto pretensado, de 16x9x650 cm, con terminación en forma de pecho de paloma en ambos extremos, con barras de acero para pretensar, de 5 mm de diámetro, con un momento flector máximo de 12 kN·m, acabado imitación madera, con una mano de lasur. (material) | 1.000 | 5027.36 | 5027.36 |
| mo020 | h | Oficial albañil. (mano de obra) | 0.252 | 127.32 | 32.08 |
| mo113 | h | Cabo albañil. (mano de obra) | 0.757 | 74.59 | 56.46 |
| % | % | Herramienta menor | 2 % | 5115.90 | 102.32 |
|  |  | Costes directos |  |  | 5218.22 |
