# Muro divisorio de placas de cemento, de alta resistencia a la humedad. Sistema Placo Hydro Premium "PLACO"

- Propiedad del archivo: CYPE INGENIEROS, S.A.
- Formato: FIEBDC-3/2002
- Ámbito geográfico: México
- Divisa: MXN
- Costes indirectos: 3.00 %
- Gastos generales: 13.00 %
- Beneficio industrial: 6.00 %
- IVA: 16.00 %

## F Fachadas y muros divisorios

### FB Muros divisorios de bastidor autoportante

#### FBC De placas de cemento

**FBC020** m² Muro divisorio de placas de cemento, de alta resistencia a la humedad. Sistema Placo Hydro Premium "PLACO".
Muro divisorio sencillo Placo Hydro Premium "PLACO" (12,5 + 48 + 12,5)/400 (48), de alta resistencia a la humedad, de 73 mm de espesor total, formado por una estructura simple autoportante de perfiles metálicos de acero galvanizado formada por canales R 48 "PLACO" y postes M 48 "PLACO", con una separación entre postes de 400 mm y una disposición normal "N", a la que se atornilla una placa de cemento Aquaroc 13 "PLACO", de 12,5x1200x900 mm en una cara y otra placa Aquaroc 13 "PLACO", de 12,5x1200x900 mm en la otra cara. Incluso banda acústica; fijaciones para el anclaje de canales y postes metálicos; tornillería para la fijación de las placas; tratamiento de juntas con adhesivo.
Criterio de valoración económica: El precio incluye la resolución de encuentros y puntos singulares, pero no incluye el aislamiento a colocar entre los postes.
Incluye: Replanteo y trazo en la losa inferior y en el superior de los muros divisorios a realizar. Colocación de banda de estanqueidad y canales inferiores, sobre piso terminado o base de asiento. Colocación de banda de estanqueidad y canales superiores, bajo losas. Colocación y fijación de los postes sobre los elementos horizontales. Corte de las placas. Fijación de las placas para el cierre de una de las caras del muro divisorio. Fijación de las placas para el cierre de la segunda cara del muro divisorio. Replanteo de las cajas para alojamiento de materiales eléctricos y de paso de instalaciones, y posterior perforación de las placas. Tratamiento de juntas.
Criterio de cuantificación de proyecto: Superficie medida según documentación gráfica de Proyecto, sin duplicar esquinas ni encuentros, deduciendo los huecos de superficie mayor de 8 m² y la mitad del hueco para los de superficie entre 5 y 8 m².
Criterio de cuantificación de obra: Se medirá la superficie realmente ejecutada según especificaciones de Proyecto, sin duplicar esquinas ni encuentros, deduciendo los huecos de superficie mayor de 8 m² y la mitad del hueco para los de superficie entre 5 y 8 m².

| Código | Ud | Descripción | Rendimiento | Precio | Importe |
|---|---|---|---|---|---|
| mt12plj020a | m | Banda estanca autoadhesiva, Banda 45 "PLACO", de espuma de polietileno de celdas cerradas, de 3 mm de espesor y 45 mm de anchura, para la estanqueidad de la base y el aislamiento acústico del perímetro en muros divisorios y revestimientos interiores de placas. (material) | 0.450 | 8.77 | 3.95 |
| mt12plp070b | m | Canal de perfil de acero galvanizado, R 48 "PLACO", fabricado mediante laminación en frío, de 3000 mm de longitud, 48x30 mm de sección y 0,55 mm de espesor. (material) | 0.900 | 33.51 | 30.16 |
| mt12plp060b | m | Poste de perfil de acero galvanizado, M 48 "PLACO", fabricado mediante laminación en frío, de 3000 mm de longitud, 46,5x36 mm de sección y 0,6 mm de espesor. (material) | 3.000 | 40.80 | 122.40 |
| mt12plq010a | m² | Placa de cemento de alto rendimiento, Aquaroc 13 "PLACO", de 12,5x1200x900 mm. (material) | 2.100 | 547.54 | 1149.83 |
| mt12plt025b | Ud | Tornillo autoperforante THTPF 25 "PLACO", con cabeza de trompeta, de 25 mm de longitud. (material) | 30.000 | 0.87 | 26.10 |
| mt12plt030b | Ud | Tornillo autoperforante rosca-metal, TRPF 13 "PLACO", de 13 mm de longitud. (material) | 4.000 | 0.30 | 1.20 |
| mt12plq030a | Ud | Cartucho de 310 cm³ de adhesivo de alta resistencia, Aquaroc "PLACO", para tratamiento de juntas. (material) | 0.500 | 273.49 | 136.75 |
| op00fre010 |  | Fresadora. | 1.000 | 0.00 | 0.00 |
| op00ato010 |  | Atornillador. | 1.000 | 0.00 | 0.00 |
| mo053 | h | Oficial montador de mamparas y sistemas de placas. (mano de obra) | 0.366 | 123.28 | 45.12 |
| mo100 | h | Ayudante montador de mamparas y sistemas de placas. (mano de obra) | 0.366 | 73.05 | 26.74 |
| % | % | Herramienta menor | 2 % | 1542.25 | 30.85 |
|  |  | Costes directos |  |  | 1573.10 |
