# Dintel prefabricado, de concreto pretensado

- Propiedad del archivo: CYPE INGENIEROS, S.A.
- Formato: FIEBDC-3/2002
- Ámbito geográfico: México
- Divisa: MXN
- Costes indirectos: 3.00 %
- Gastos generales: 13.00 %
- Beneficio industrial: 6.00 %
- IVA: 16.00 %

## F Fachadas y muros divisorios

### FC Dinteles, cargaderos y cajones de persiana

#### FCH Prefabricados de concreto

**FCH070** Ud Dintel prefabricado, de concreto pretensado.
Dintel prefabricado de concreto pretensado, 100x11x7 cm, con tres barras de acero de 8 mm de diámetro en la parte central, apoyado sobre una capa de mortero de cemento, confeccionado en obra, dosificación 1:5 Incluye: Limpieza y preparación del plano de apoyo. Replanteo y marcado de ejes de apoyo en el hueco de paso. Colocación del dintel.
Criterio de cuantificación de proyecto: Número de unidades previstas, según documentación gráfica de Proyecto.
Criterio de cuantificación de obra: Se medirá el número de unidades realmente ejecutadas según especificaciones de Proyecto.

| Código | Ud | Descripción | Rendimiento | Precio | Importe |
|---|---|---|---|---|---|
| mt20dhp030a | Ud | Dintel prefabricado de concreto pretensado, 100x11x7 cm, con tres barras de acero de 8 mm de diámetro en la parte central. (material) | 1.000 | 220.88 | 220.88 |
| mt08aaa010a | m³ | Agua. (material) | 0.006 | 22.86 | 0.14 |
| mt01arg005a | t | Arena de cantera, para mortero hecho en obra. (material) | 0.002 | 315.71 | 0.63 |
| mt08cem000f | kg | Cemento gris en sacos. (material) | 0.300 | 2.24 | 0.67 |
| mq06hor010 | h | Revolvedora de concreto eléctrica con una capacidad de amasado de 160 l. (maquinaria) | 0.005 | 53.58 | 0.27 |
| mo020 | h | Oficial albañil. (mano de obra) | 0.252 | 119.98 | 30.23 |
| mo113 | h | Cabo albañil. (mano de obra) | 0.252 | 70.30 | 17.72 |
| % | % | Herramienta menor | 2 % | 270.54 | 5.41 |
|  |  | Costes directos |  |  | 275.95 |
