# Cancelería de aluminio

- Propiedad del archivo: CYPE INGENIEROS, S.A.
- Formato: FIEBDC-3/2002
- Ámbito geográfico: México
- Costes indirectos: 3.00 %
- Gastos generales: 13.00 %
- Beneficio industrial: 6.00 %
- IVA: 15.00 %

## F Fachadas

### FC Puertas y ventanas exteriores

#### FCY Sistemas de aluminio

**FCY010** Ud Cancelería de aluminio, anodizado natural, para conformado de ventana abisagrada practicable de apertura hacia el interior "CORTIZO", de 120x120 cm, sistema 2000 Canal Europeo, "CORTIZO", formada por dos hojas, y con premarco. Compacto incorporado (monoblock), persiana de lamas de PVC, con accionamiento manual mediante cinta y recogedor.
Suministro y montaje de cancelería de aluminio, anodizado natural, con un espesor mínimo de 15 micras, para conformado de ventana abisagrada practicable de apertura hacia el interior "CORTIZO", de 120x120 cm, sistema 2000 Canal Europeo, "CORTIZO", formada por dos hojas, y con premarco. Espesor y calidad del proceso de anodizado garantizado por el sello EWAA-EURAS. Compuesta por perfiles extrusionados formando marcos y hojas. Accesorios, herrajes de colgar y apertura homologados, juntas de acristalamiento de EPDM de alta calidad, tornillería de acero inoxidable, elementos de estanqueidad, accesorios y utillajes de mecanizado homologados. Compacto incorporado (monoblock), persiana enrollable de lamas de PVC, con accionamiento manual mediante cinta y recogedor, equipada con todos sus accesorios. Incluso parte proporcional de garras de fijación, sellado perimetral de juntas por medio de un cordón de silicona neutra y ajuste final en obra. Elaborada en taller. Totalmente montada y probada.
Incluye: Colocación de puertas y ventanas. Ajuste final de las hojas. Sellado de juntas perimetrales.
Criterio de medición de proyecto: Número de unidades previstas, según documentación gráfica de Proyecto.
Criterio de medición de obra: Se medirá el número de unidades realmente ejecutadas según especificaciones de Proyecto.

| Código | Ud | Descripción | Rendimiento | Precio | Importe |
|---|---|---|---|---|---|
| mt25pfz040l | m | Premarco de perfil de aluminio en bruto, sistema 2000, "CORTIZO". (material) | 4.800 | 1.76 | 8.45 |
| mt25pfz010waas | m | Perfil de aluminio anodizado natural, para conformado de marco de ventana, sistema 2000 Canal Europeo, "CORTIZO", incluso junta central de estanqueidad, con el sello EWAA-EURAS, que garantiza el espesor y la calidad del proceso de anodizado. (material) | 4.800 | 3.13 | 15.02 |
| mt25pfz015las | m | Perfil de aluminio anodizado natural, para conformado de hoja de ventana, sistema 2000, "CORTIZO", incluso juntas de estanqueidad de la hoja y junta exterior del acristalamiento, con el sello EWAA-EURAS, que garantiza el espesor y la calidad del proceso de anodizado. (material) | 6.940 | 4.22 | 29.29 |
| mt25pfz020las | m | Perfil de aluminio anodizado natural, para conformado de junquillo, sistema 2000, "CORTIZO", incluso junta cuña de acristalamiento y parte proporcional de grapas, con el sello EWAA-EURAS, que garantiza el espesor y la calidad del proceso de anodizado. (material) | 6.210 | 1.49 | 9.25 |
| mt25pfz025las | m | Perfil de aluminio anodizado natural, para conformado de inversora, sistema 2000, "CORTIZO", incluso junta central de estanqueidad, con el sello EWAA-EURAS, que garantiza el espesor y la calidad del proceso de anodizado. (material) | 1.060 | 3.66 | 3.88 |
| mt15sja100 | Ud | Cartucho de masilla de silicona neutra. (material) | 0.168 | 3.75 | 0.63 |
| mt25pfx200eb | Ud | Kit compuesto por escuadras, tapas de condensación y salida de agua, y herrajes de ventana practicable de apertura hacia el interior de dos hojas. (material) | 1.000 | 17.57 | 17.57 |
| mt25pco015aa | m² | Persiana de lamas enrollables de PVC, accionamiento manual mediante cinta y recogedor, en cancelería de aluminio, incluso compacto incorporado (monoblock). (material) | 1.584 | 19.33 | 30.62 |
| mt25pfz170u | m | Guía de persiana de aluminio anodizado natural, "CORTIZO" con el sello EWAA-EURAS, que garantiza el espesor y la calidad del proceso de anodizado. (material) | 2.400 | 8.58 | 20.59 |
| op00ato010 |  | Atornillador. | 1.000 | 0.00 | 0.00 |
| mo017 | h | Oficial 1ª cerrajero. (mano de obra) | 3.908 | 2.47 | 9.65 |
| mo057 | h | Ayudante cerrajero. (mano de obra) | 3.944 | 1.51 | 5.96 |
| % | % | Costes directos complementarios | 2 % | 150.91 | 3.02 |
|  |  | Costes directos |  |  | 153.93 |
