# Castillo ahogado, de tabiques de barro

- Propiedad del archivo: CYPE INGENIEROS, S.A.
- Formato: FIEBDC-3/2002
- Ámbito geográfico: México
- Divisa: MXN
- Costes indirectos: 3.00 %
- Gastos generales: 13.00 %
- Beneficio industrial: 6.00 %
- IVA: 16.00 %

## F Fachadas y muros divisorios

### FE Mampostería estructural

#### FEC Muros de mampostería confinada

**FEC011** m Castillo ahogado, de tabiques de barro.
Castillo ahogado, ahogado en piezas especiales, con tabiques de barro estructurales con huecos verticales, repellables, 10x12x24 cm, con juntas de 10 mm de espesor, asentados con mortero de cemento confeccionado en obra, con 250 kg/m³ de cemento, color gris, dosificación 1:6, suministrado en sacos; con refuerzo de concreto de relleno, f'c=15 MPa (150 kg/cm²), clasificación de exposición A1, tamaño máximo del agregado 12 mm, revenimiento mayor de 10 cm, hecho en obra, colado con medios manuales, y armadura electrosoldada 15x15-4; para muro portante de mampostería. Incluso alambre de atar y separadores.
Incluye: Replanteo. Colocación de los armados. Colocación de las piezas por hiladas a nivel. Colado, vibrado y curado del concreto. Limpieza.
Criterio de cuantificación de proyecto: Longitud medida a ejes, según documentación gráfica de Proyecto, sin duplicar esquinas ni encuentros.
Criterio de cuantificación de obra: Se medirá la longitud realmente ejecutada según especificaciones de Proyecto, sin duplicar esquinas ni encuentros.

| Código | Ud | Descripción | Rendimiento | Precio | Importe |
|---|---|---|---|---|---|
| mt04lhm010kdha | Ud | Tabique de barro estructural con huecos verticales, repellable, 10x12x24 cm, resistencia a compresión 20 MPa. Según NMX-C-404-ONNCCE. (material) | 8.400 | 3.37 | 28.31 |
| mt08aaa010a | m³ | Agua. (material) | 0.036 | 22.64 | 0.82 |
| mt01arg005a | t | Arena de cantera, para mortero hecho en obra. (material) | 0.005 | 312.71 | 1.56 |
| mt08cem000f | kg | Cemento gris en sacos. (material) | 39.988 | 2.22 | 88.77 |
| mt08var050 | kg | Alambre galvanizado para atar, de 1,30 mm de diámetro. (material) | 0.010 | 22.64 | 0.23 |
| mt07aac010e | m | Armadura electrosoldada para columnas de confinamiento, 15x15-4, diámetro 6,35 mm, fy=6000 kg/cm², longitud 6 m y peso 1,31 kg. Según NMX-B-456-ONNCCE. (material) | 1.050 | 22.89 | 24.03 |
| mt01arg000f | m³ | Arena cribada. (material) | 0.066 | 143.91 | 9.50 |
| mt01arg001fd | m³ | Agregado grueso homogeneizado, de tamaño máximo 12 mm. (material) | 0.079 | 252.65 | 19.96 |
| mq06hor010 | h | Revolvedora de concreto eléctrica con una capacidad de amasado de 160 l. (maquinaria) | 0.077 | 53.42 | 4.11 |
| op00ciz020 |  | Cizalla para acero en varillas corrugadas. | 1.000 | 0.00 | 0.00 |
| mo021 | h | Oficial albañil especializado en trabajos de mampostería. (mano de obra) | 0.270 | 127.32 | 34.38 |
| mo114 | h | Peón albañil especializado en trabajos de mampostería. (mano de obra) | 0.308 | 74.59 | 22.97 |
| mo043 | h | Oficial fierrero. (mano de obra) | 0.013 | 132.49 | 1.72 |
| mo090 | h | Ayudante fierrero. (mano de obra) | 0.013 | 80.62 | 1.05 |
| % | % | Herramienta menor | 2 % | 237.41 | 4.75 |
|  |  | Costes directos |  |  | 242.16 |
