# Castillo, de concreto reforzado

- Propiedad del archivo: CYPE INGENIEROS, S.A.
- Formato: FIEBDC-3/2002
- Ámbito geográfico: México
- Divisa: MXN
- Costes indirectos: 3.00 %
- Gastos generales: 13.00 %
- Beneficio industrial: 6.00 %
- IVA: 16.00 %

## F Fachadas y muros divisorios

### FE Mampostería estructural

#### FEC Muros de mampostería confinada

**FEC040** m³ Castillo, de concreto reforzado.
Castillo, de concreto reforzado, hasta 3 m de altura libre y de anchura mayor o igual al espesor del muro, realizado con concreto f'c=15 MPa (150 kg/cm²), clasificación de exposición A1, tamaño máximo del agregado 20 mm, revenimiento de 5 a 10 cm, hecho en obra, y colado con medios manuales, y armadura electrosoldada 15x15-4, con una cuantía aproximada de 62 kg/m³. Incluso separadores.
Criterio de valoración económica: El precio no incluye la cimbra.
Incluye: Replanteo. Colocación de los armados con separadores homologados. Preparación del concreto. Colado y compactación del concreto. Curado del concreto.
Criterio de cuantificación de proyecto: Volumen medido según documentación gráfica de Proyecto.
Criterio de cuantificación de obra: Se medirá el volumen realmente ejecutado según especificaciones de Proyecto.

| Código | Ud | Descripción | Rendimiento | Precio | Importe |
|---|---|---|---|---|---|
| mt07aco020b | Ud | Separador homologado para columnas. (material) | 12.000 | 0.97 | 11.64 |
| mt07aac010e | m | Armadura electrosoldada para columnas de confinamiento, 15x15-4, diámetro 6,35 mm, fy=6000 kg/cm², longitud 6 m y peso 1,31 kg. Según NMX-B-456-ONNCCE. (material) | 49.695 | 22.89 | 1137.52 |
| mt08aaa010a | m³ | Agua. (material) | 0.269 | 22.64 | 6.09 |
| mt01arg000f | m³ | Arena cribada. (material) | 0.579 | 143.91 | 83.32 |
| mt01arg001fm | m³ | Agregado grueso homogeneizado, de tamaño máximo 20 mm. (material) | 0.688 | 247.70 | 170.42 |
| mt08cem000f | kg | Cemento gris en sacos. (material) | 330.750 | 2.22 | 734.27 |
| mq06hor010 | h | Revolvedora de concreto eléctrica con una capacidad de amasado de 160 l. (maquinaria) | 0.630 | 53.42 | 33.65 |
| op00ciz020 |  | Cizalla para acero en varillas corrugadas. | 1.000 | 0.00 | 0.00 |
| op00ata010 |  | Atadora de armado. | 1.000 | 0.00 | 0.00 |
| au00auh040 |  | Vibrador de concreto, eléctrico. | 1.000 | 0.00 | 0.00 |
| au00auh030 |  | Castillete de colado. | 1.000 | 0.00 | 0.00 |
| mo113 | h | Cabo albañil. (mano de obra) | 1.325 | 74.59 | 98.83 |
| mo112 | h | Peón albañil. (mano de obra) | 1.388 | 75.83 | 105.25 |
| mo045 | h | Oficial concretero. (mano de obra) | 0.909 | 132.49 | 120.43 |
| mo092 | h | Ayudante concretero. (mano de obra) | 3.660 | 80.62 | 295.07 |
| % | % | Herramienta menor | 2 % | 2796.49 | 55.93 |
|  |  | Costes directos |  |  | 2852.42 |
