# Capa de muro divisorio interior, de mampostería de tabique de barro repellable

- Propiedad del archivo: CYPE INGENIEROS, S.A.
- Formato: FIEBDC-3/2002
- Ámbito geográfico: México
- Divisa: MXN
- Costes indirectos: 3.00 %
- Gastos generales: 13.00 %
- Beneficio industrial: 6.00 %
- IVA: 16.00 %

## F Fachadas y muros divisorios

### FF Mampostería no estructural

#### FFQ Capa para revestir en muro divisorio

**FFQ010** m² Capa de muro divisorio interior, de mampostería de tabique de barro repellable.
Capa de muro divisorio interior, de 7 cm de espesor, de mampostería de tabique de barro con perforaciones horizontales, repellable, 7x50x50 cm, con juntas de 10 mm de espesor, asentada con pegamento de escayola. Formación de los dinteles mediante obra de mampostería sobre canal de acero galvanizado. Formación de encuentros mediante canal de acero galvanizado.
Incluye: Replanteo y trazo en la losa de los muros divisorios a realizar. Marcado en las columnas de los niveles de referencia general de planta y de nivel de piso terminado. Colocación y aplomado de miras de referencia. Encuentros de la mampostería con fachadas, columnas y muros divisorios. Tendido de hilos entre miras. Colocación de las piezas por hiladas a nivel. Realización de todos los trabajos necesarios para la resolución de los huecos. Encuentro de la mampostería con la losa superior. Limpieza del paramento.
Criterio de cuantificación de proyecto: Superficie medida según documentación gráfica de Proyecto, sin duplicar esquinas ni encuentros, deduciendo los huecos de superficie mayor de 3 m². En los huecos que no se deduzcan, están incluidos los trabajos de realizar la superficie interior del hueco.
Criterio de cuantificación de obra: Se medirá la superficie realmente ejecutada según especificaciones de Proyecto, sin duplicar esquinas ni encuentros, deduciendo los huecos de superficie mayor de 3 m². En los huecos que no se deduzcan, están incluidos los trabajos de realizar la superficie interior del hueco.

| Código | Ud | Descripción | Rendimiento | Precio | Importe |
|---|---|---|---|---|---|
| mt04lhm010habe | Ud | Tabique de barro con perforaciones horizontales, repellable, 7x50x50 cm; con el precio incrementado el 20% en concepto de piezas especiales: cadenas. Según NMX-C-441-ONNCCE. (material) | 5.000 | 21.38 | 106.90 |
| mt09eyc010 | kg | Pegamento de escayola. (material) | 5.141 | 4.07 | 20.92 |
| mt07ali040 | m | Canal de acero galvanizado conformado en frío, sección tipo "C" calibre 22, según ASTM 653 y 654; para fijar mecánicamente con tornillos de acero. (material) | 0.760 | 48.03 | 36.50 |
| op00amo010 |  | Amoladora o radial. | 1.000 | 0.00 | 0.00 |
| mo021 | h | Oficial albañil especializado en trabajos de mampostería. (mano de obra) | 0.555 | 127.32 | 70.66 |
| mo114 | h | Peón albañil especializado en trabajos de mampostería. (mano de obra) | 0.278 | 74.59 | 20.74 |
| % | % | Herramienta menor | 2 % | 255.72 | 5.11 |
|  |  | Costes directos |  |  | 260.83 |
