# Sistema "DBBLOK" de muro divisorio interior de muro divisorio de concreto con aislamiento acústico

- Propiedad del archivo: CYPE INGENIEROS, S.A.
- Formato: FIEBDC-3/2002
- Ámbito geográfico: México
- Divisa: MXN
- Costes indirectos: 3.00 %
- Gastos generales: 13.00 %
- Beneficio industrial: 6.00 %
- IVA: 16.00 %

## F Fachadas y muros divisorios

### FT Sistemas de muros divisorios

#### FTS De mampostería

**FTS020** m² Sistema "DBBLOK" de muro divisorio interior de muro divisorio de concreto con aislamiento acústico.
Formación de muro divisorio interior para separación entre recinto protegido y de instalaciones o de actividad, realizada mediante el sistema "DBBLOK", formada por dos hojas de mampostería de 12 cm de espesor de muro divisorio de concreto perforado acústico, Geroblok Perforado "DBBLOK", para revestir, de 25x12x9 cm, asentadas con mortero de cemento, confeccionado en obra, dosificación 1:5, separadas por una cámara de aire de 2 cm de espesor y revestidas por su cara exterior con 15 mm de yeso de construcción B1, aplicado mediante proyección mecánica, acabado final con una capa de aplanado fino de yeso de aplicación en capa fina C6, y por la otra cara con 15 mm de mortero de cemento, confeccionado en obra, dosificación 1:6. Incluso replanteo, nivelación y aplomado, mermas y roturas, adarajas, mochetas, colocación de guardavivos de plástico y metal con perforaciones, guarniciones de huecos, remates con zoclo, ejecución de encuentros y puntos singulares y limpieza.
Incluye: Replanteo y trazo en la losa de los muros divisorios a realizar. Colocación y aplomado de miras de referencia. Tendido de hilos entre miras. Colocación de las piezas por hiladas a nivel. Realización de todos los trabajos necesarios para la resolución de los huecos. Encuentros de la mampostería con fachadas, columnas y muros divisorios. Encuentro de la mampostería con la losa superior. Preparación del soporte que se va a revestir. Realización de maestras. Colocación de guardavivos en las esquinas y salientes. Preparación de la pasta de yeso en la máquina mezcladora. Proyección mecánica de la pasta de yeso. Aplicación de regla de aluminio. Paso de cuchilla de acero. Aplicación del aplanado fino. Realización de maestras de mortero. Preparación del mortero en la máquina mezcladora. Aplicación del mortero. Aplicación de regla de aluminio. Curado del mortero.
Criterio de cuantificación de proyecto: Superficie medida según documentación gráfica de Proyecto, sin duplicar esquinas ni encuentros, deduciendo los huecos de superficie mayor de 3 m².
Criterio de cuantificación de obra: Se medirá la superficie realmente ejecutada según especificaciones de Proyecto, sin duplicar esquinas ni encuentros, deduciendo los huecos de superficie mayor de 3 m².

| Código | Ud | Descripción | Rendimiento | Precio | Importe |
|---|---|---|---|---|---|
| mt04hdb010a | Ud | Muro divisorio de concreto perforado acústico, Geroblok Perforado "DBBLOK", para revestir, de 25x12x9 cm, con un aislamiento a ruido aéreo de 50 dBA. (material) | 76.000 | 4.14 | 314.64 |
| mt08aaa010a | m³ | Agua. (material) | 0.013 | 22.86 | 0.30 |
| mt01arg005a | t | Arena de cantera, para mortero hecho en obra. (material) | 0.081 | 315.71 | 25.57 |
| mt08cem000f | kg | Cemento gris en sacos. (material) | 14.412 | 2.24 | 32.28 |
| mt09pye010c | m³ | Pasta de yeso de construcción para proyectar mediante mezcladora-bombeadora B1. (material) | 0.015 | 2880.36 | 43.21 |
| mt28vye010 | m | Guardavivos de plástico y metal, estable a la acción de los sulfatos. (material) | 0.215 | 6.24 | 1.34 |
| mt09pye010a | m³ | Pasta de yeso para aplicación en capa fina C6. (material) | 0.002 | 2443.54 | 4.89 |
| mq06pym010 | h | Mezcladora-bombeadora para morteros y yesos proyectados, de 3 m³/h. (maquinaria) | 0.196 | 132.27 | 25.92 |
| mq06hor010 | h | Revolvedora de concreto eléctrica con una capacidad de amasado de 160 l. (maquinaria) | 0.035 | 53.58 | 1.88 |
| op00amo010 |  | Amoladora o radial. | 1.000 | 0.00 | 0.00 |
| mo021 | h | Oficial albañil especializado en trabajos de mampostería. (mano de obra) | 1.515 | 119.98 | 181.77 |
| mo114 | h | Peón albañil especializado en trabajos de mampostería. (mano de obra) | 1.268 | 70.30 | 89.14 |
| mo033 | h | Oficial yesero. (mano de obra) | 0.631 | 119.98 | 75.71 |
| mo071 | h | Ayudante yesero. (mano de obra) | 0.316 | 73.05 | 23.08 |
| % | % | Herramienta menor | 2 % | 819.73 | 16.39 |
|  |  | Costes directos |  |  | 836.12 |
